# 01-402 Umschluss an Fernwärme
Angebotsaufforderung (GAEB 90, DA83)
Währung: EUR

## Zusätzlicher Text
Bauvorhaben: Karl-Lehr-Straße 134-148, 47057 Duisburg

Die Häuser Karl-Lehr-Straße 134-148 sind zur Zeit noch pro Gebäude mit
insgesamt 8 zentralen Anlagen mit Gas-Heizungen ausgestattet. In diesen
8 Zentralen werden die alten Gasheizungen demontiert und an die
vorhandene Fernwärmestation angeschlossen.

Hydraulischer Abgleich

Der hydraulische Abgleich ist hier nicht mit anzubieten, es ist geplant
die Objekte nach Einbau der Fernwärmestation seitens des Auftraggebers,
die Wohnungen mit smarten Thermostaten auszustatten.

Heizungswasser nach VDI 2035 Blatt 1 und 2
Zur Inbetriebnahme wird die Heizungsanlage gefüllt, überprüft und
entlüftet. Das Auffüllen des Heizungswassers nach VDI 2035 ist mit dem
Bauleiter abzustimmen.
Der AG gewährt dem AN die Erstellung des Heizungswassers nach VDI 2035
im laufenden Betrieb nach anerkannten Methoden der Firmen perma-trade
Wassertechnik, Grünbeck, Judo oder SpiroTech.
Sechs Wochen nach dem Füll-Vorgang der Heizungsanlage wird eine
Kontrollmessung durchgeführt, um die Wasser Qualität zu prüfen. Sollten
hier die Werte nicht entsprechen muss das Heizungswasser nochmals
aufbereitet werden.
Das Befüllen der Heizungsanlage wird durch den AN im Anlagenbuch
dokumentiert.

## 01-402 Umschluss an Fernwärme
Datum: 15.10.24

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) TECHNISCHE VORBEMERKUNGEN
===============================

Auf die Einhaltung der Normblätter
DIN 4109 - Schallschutz im Hochbau - ,
DIN EN 12831 -Heizlastberechnung - ,
sowie die DVGW - TRGI, wird besonders hingewiesen .
Evtl .
Sonderbestimmungen der Wasser - und
Gasversorgungsunternehmen sowie der Fernheizwerke
sind zu beachten .
Alle Arbeiten an den Gasversorgungseinrichtungen dürfen
nur in Übereinstimmung mit den
Gasversorgungsunternehmen ausgeführt werden. Bei
Gasheizkesseln sind die
Betriebsbedingungen mit den Gasversorgungsunternehmen
zu vergleichen und aufeinander
abzustimmen.
Für alle Arbeiten sind handelsübliche, normgerechte
Materialien, b zw. die in der
Positionsbeschreibung aufgeführten Fabrikate zu
verwenden .
Bei den Bohr - u nd Stemmarbeiten in bewohnten Räumen
ist mit größtmöglicher Sorgfalt und Sauberkeit zu
arbeiten . Unter den Bohrstellen im darunterliegenden
Geschoß ist eine genügend
große Kunststoffwanne so zu befestigen, dass eine
Staubausbreitung in den Räumen nicht möglich ist.
Bei Wand- und Deckendurchführungen sind alle
Rohrleitungen
gemäß der Muster - Leitugnsanlagen- Richtlinie ( MLAR,
a ktuelle
Fassung) hinsichtlich des Brandschutzes mit
entsprechenden
Rohrdudrchführungen zu installieren.
Unmittelbar nach der Rohrmontage müssen die Durchbrüche
fachgerecht geschlossen werden.
GEBO Verschraubungen sind nur in Abstimmung mit der
Fachbauleitung zu installieren.
Außenfühlerleitungen dürfen bei Altbauten nur in
Schutzrohren
verlegt werden. Die fertige Anlage ist durchzuprüfen.
Die Befestigung der Rohrleitungen zur Wand oder Decke
hat
ausschließlich mit Dübeln zu erfolgen . Alle
Befestigungsteile
sind in korrosionsgeschützter Ausführung zu liefern und
mit
einer geräuschisolierenden Einlage zu versehen .
Mehrfaches Abdrücken der Anlage, von Anlagenteilen oder
Teilabschnitten auf Anordnung der Bauleitung sowie evtl
.
Montageunterbrechungen werden nicht besonders vergütet
.
Die fertigen Anlagen sind bei Inbetriebnahme sorgfältig
auszuspülen und einzuregulieren.

Das Auffüllen nach VDI 2035 ist von der ausführenden
Firma zu
dokumentieren . ( Anlagenbuch)

.

### Bereich 1 DU, Karl-Lehr-Straße 134-138 Umschluss an Fernwärme

#### Abschnitt 1.1 Armaturen und Zubehör

**1.1.10 Reflex Membran-Druckausdehnungsgefäß Reflex N 140, grau, 6 bar**
Reflex Membran-Druckausdehnungsgefäß
Reflex N 140, grau, 6 bar

liefern und montieren
Menge: 1,000 Stk

**1.1.20 Reflex Kappenventil SU R 1' x 1'**
Reflex Kappenventil SU R 1' x 1'

Typ: SU R 1' x 1'
Betriebstemperatur: 120
Max. zul. Betriebsüberdruck: 10 bar
Betriebsüberdruck: 10 bar
Anschluss WBI: R 1'
Gewicht: 0.57 KGM

liefern und montieren
Menge: 1,000 Stk

**1.1.30 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 10,000 Stk

**1.1.40 HEIMEIER Wärmedämmschale für Globo H mit Entleerung, DN 32**
HEIMEIER Wärmedämmschale für Globo H
mit Entleerung, DN 32

Fabrikat: IMI Heimeier

Art.-Nr. 0615-05.553

liefern und montieren
Menge: 10,000 Stk

**1.1.50 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**1.1.60 Manometer 100 mm / 6 bar**
Manometer 100 mm / 6 bar
als Rohrfedermanometer,
Gehäuse aus Kunststoff
- Meßgenauigkeit: Klasse 1,6
- Gehäusedurchmesser: 100 mm
- Anschluss unten: R 1/2" radial
- Anzeigebereich: 0 bis 6 bar

liefern und montieren
Menge: 2,000 Stk

**1.1.70 Maschinenthemometer**
Maschinen-Thermometer

Maschinen-Thermometer in schwerer Ausführung, Gehäusse
in V-Form 150x30mm, Eintauchschaft und mess.
Schutzhülse, Messbereich bis 120°C, Anschluss 15mm
Durchmesser, komplett einschl. Anschweißmuffe

liefern und montieren
Menge: 10,000 Stk

**1.1.80 Membran Sicherheitsventil, 6 bar**
Membran Sicherheitsventil, DN20 x 25

Membran Sicherheitsventil, bauteilgeprüft nach TRD 21.
für geschlossenen Heizungsanlagen gem. DIN4751

Type:  DN 20 x DN 25 (bis 100 kW)
Ansprechdruck:  3,0 bar
Wasserabflussleitung:  DN 40

liefern und montieren
Menge: 1,000 Stk

**1.1.90 Strangabsperr- und Strangreglerkombination (Honeywell, Kombi-3-plus) blau**
Strangabsperr- und Strangreglerkombination (Honeywell,
Kombi-3-plus) blau

bestehend aus: 2 Ventilgehäusen aus Rg 5 nach DIN 1705
mit Muffengewinde-Universalanschluss für Gewinderohre
für Vorlauf (rot) und Rücklauf (blau) 2 Dämmschalen für
o.g. Ventilgehäuse Betriebstemperatur: 130 ° C
Betriebsdruck: 10 bar in listenmäßiger Ausführung

Fabrikat:  Honeywell / MNG, 59755 oder gleichwertig

Angebotenes Fabrikat (vom Bieter auszufüllen)

Fabrikat:

Typ:

liefern und montieren
Menge: 3,000 Stk

**1.1.100 Resideo Membranregler V5012C für den Rücklauf 0,1 - 0,3 bar**
Resideo Membranregler V5012C für den Rücklauf 0,1 - 0,3
bar

Resideo Membranregler V5012C
Differenzdruckregelung durch einfaches
Montieren des Membranreglers auf die
Standardarmatur Kombi-3-Plus für den
Rücklauf (blau). Die Montage kann ohne
Entleeren der Anlage erfolgen. Mit
automatischer Entlüftung. Zur Montage
der Impulsleitung sind in der
Verpackung auch Impulsleitungsventil,
Klemmringe, Druckschrauben und
Kupferrohr (4x1x800 mm) enthalten. Für
Sollwert 0,05 - 0,1 bar, i. V. m.
V5012C0103, ist eine Gegenfeder
(Zubehör) erforderlich. Der
Membranregler ist bei vollem Betrieb
der Anlage und abgesperrter
Impulsleitung abnehmbar.
Betriebstemperatur: -20 bis +130°C
pH-Wert: 8 - 9,5
Max. Differenzdruck: 2 bar
Medium: Wasser, Glykol-Wassergemisch
nach VDI 2035
Betriebsdruck: 10 bar
Art des Zubehörs: Membranregler
Produktbeschreibung:
Differenzdruckbereich 0,1 - 0,3 bar

Hinweis: Baugleich mit ehem. Honeywell Artikel
Fabrikat: Resideo
Typ: Braukmann V5012C0103

liefern und montieren
Menge: 3,000 Stk

**1.1.110 Strangabsperr- und Strangreglerkombination (Honeywell, Kombi-3-plus) rot**
Strangabsperr- und Strangreglerkombination (Honeywell,
Kombi-3-plus) rot

bestehend aus: 2 Ventilgehäusen aus Rg 5 nach DIN 1705
mit Muffengewinde-Universalanschluss für Gewinderohre
für Vorlauf (rot) und Rücklauf (blau) 2 Dämmschalen für
o.g. Ventilgehäuse Betriebstemperatur: 130 ° C
Betriebsdruck: 10 bar in listenmäßiger Ausführung

Fabrikat:  Honeywell / MNG, 59755 oder gleichwertig

Angebotenes Fabrikat (vom Bieter auszufüllen)

Fabrikat:

Typ:

liefern und montieren
Menge: 3,000 Stk

**1.1.120 JUDO JHF-F PLUS, Füllleistung 800 l/h, Rohranschluss _" IG**
JUDO JHF-F PLUS
Füllarmatur mit BA-Rohrtrenner und Druckminderer
mit DVGW CERT Prüfzeichen, ZVSHK zertifizierter
Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss: _"
Innengewinde
Füllleistung max.: 800 l/h
Betriebsdruck max.: 10 bar
Wassertemperatur (eingangsseitig) max.: 30 °C
Wassertemperatur (ausgangsseitig) max.: 65 °C
Heizwassertemperatur max.: 90 °C

Abmessungen
Einbaulänge: 202 mm

Modell JHF-F PLUS
Artikelnr.:  8060080

liefern und montieren
Menge: 1,000 Stk

**1.1.130 JUDO JHFB-S, Rohranschluss _" AG**
JUDO JHFB-S
Enthärtungseinheit
mit ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss: _"
Außengewinde
Füllleistung max.: 300 l/h
Betriebsdruck max.: 6 bar
Wassertemperatur max.: 30 °C
Umgebungstemperatur max.: 30 °C

Abmessungen
Einbaulänge: 351 mm
Höhe (ohne Patrone): 191 mm
Tiefe bis Rohrmitte: 75 mm

Modell JHFB-S
Artikelnr.: 8068535

liefern und montieren
Menge: 1,000 Stk

**1.1.140 JUDO Enthärtungspatrone SOFT 12000^1**
JUDO Enthärtungspatrone SOFT 12000

als Enthärtungspatrone für die JUDO i-fill sowie als
Ersatz für erschöpfte JUDO HEIFI-RESOFT
Enthärtungseinheit (JHRS ab Baujahr Juni 2014).
Ausführung: Austauscherbehälter aus Kunststoff,
Filterfüllung aus hochwertigem Kationenaustauscherharz.

Technische Daten:

Kapazität 12000 Liter x °dH
Max. Füllleistung 300 l/h
Kapazität bei 20°dH auf 0°dH 600 Liter
Kapazität bei 20°dH auf 8°dH 1000 Liter
Betriebsdruck max. 6 bar
Betriebstemperatur max. 30 °C
Bestellnummer 8068018

liefern und montieren
Menge: 1,000 Stk

**1.1.150 Elektroinstallation**
Elektroinstallation
Anschlussarbeiten :
Die Arbeiten müssen fachgerecht erfolgen,
wobei die Koordination mit den Gewerkefirmen bzw . mit
den
Subunternehmern von dem Bieter entsprechend vorgenommen
werden muss . Die Leistung umfasst das Abschneiden,
Absetzen, Einführen und Auflegen einschließlich aller
erforderlichen
Verschraubungen, Klemm - , Klein - und
Befestigungsmaterialien
wie z. B . Löt - oder Klemmkabelschuhen, Unterleg -
und
Zahnscheiben und wasserdichten Verschraubungen . Die
Adernanzahl, der Querschnitt und die Stückzahl gemäß
Leistungsverzeichnis .

Verkabelungsarbeiten :
Die Verkabelungsarbeiten müssen rechtzeitig mit dem
planenden Ingenieurbüro, dem Projektsteuerer (A
rchitekten ) und den am Bau beschäftigten Gewerkefirmen
abgestimmt werden . Bei der Leitungs - und Kabelauswahl
,sowie deren Verlegung ist darauf zu achten, dass
kapazitive und induktive Beeinflussungen der Anlagen
ausgeschlossen
sind. Die notwendigen Endverlegung bei allen
Feldgeräten ist fachgerecht auszuführen und ist in die
Einheitspreise einzukalkulieren . Leitungen, Kabel und
Verschlauchungen sind
gegen Beschädigung wirksam zu schützen . Eine
ausreichende Zugentlastung
ist vorzusehen .

Anbindung
Anbindung aller zuvor in diesem Bereich genannten
Pumpen, Stellglieder, Regelung, sontigen elektrischen
Geräte, Fühler etc. und Inbetriebnahme der gesamten
Anlage und Einweisung des Bedienpersonals .
Vorstehende Leistung komplett erbringen .

Die Kabel sind zu beschriften, einzuführen,
zugentlastet zu befestigen und auf die erforderliche
Länge
abzuisolieren.

liefern und montieren
Menge: 1,000 Stk

#### Abschnitt 1.2 Dämmung und Brandschutz

*Hinweis*
Allgemeine Anforderungen Dämmung von Rohrleitungen

Fabrikat: ROCKWOOL
Produkt: Rockwool 800

Die Dämmung der technischen Anlagen ist unter Beachtung
der
anerkannten Regeln der Technik, insbesondere
- DIN 18421 Dämmarbeiten an technischen Anlagen
- DIN 4140 Dämmarbeiten an Betriebs - und
haustechnischen Anlagen
- DIN 4102 Brandverhalten von Baustoffen und Bauteilen
Die gedämmten Rohrleitungen sind mit
Klebebezeichnungsbänder mit Richtungspfeilen aus
selbstklebender Kunststofffolie, Farbe nach DIN 2404
und
Beschriftung gem . Medium, dauerhaft zu versehen .
Wärmedämmungsarten Rohrleitung
A bgehängte Decken, Versorgungsschächte :
Mineralfaserwärmedämmung alukaschiert
Wärmedämmung aus Polyethylenschaum
Wärmedämmungsarten Armaturen :
Wärmedammkappe mit Polystyrol - Ummantelung
Dämmschalen aus Mineralfasererzeugnissen
zur Dämmung von Rohrleitungen für nichtbrennbare
Flüssigkeiten . Die Dämmdicke ist nach der EnEV in
gültiger
Fassung nach Tabelle 1 auszuführen . Bei der
aluminiumkaschierten Dämmschale sind die Überlappungen
zu
verkleben . Die Rundstöße sind ebensfalls mit
selbstklebenden
A lufolienbändern diffusions - und fugendicht
abzukleben .
Dämmschalen sind mit verzinktem Bindedraht, gemäß DIN
4140 mit 8 Wickelungen pro lfd. M . , zu befestigen .
Formstücke wie z . B Bögen ( Gehrungschnitt oder
Segmentbogen ) und Auschnitte sind entsprechend
zuschneiden .
Zuschnittarbeiten für Formstücke, A usschnitte,
Passstücke,
Stutzen, Endkappen und Kleinmaterial sind mit in den
Einzelpositionen einzukalkulieren .
Baustoffklasse : nichtbrennbar nach DIN 4102-1
Schmelzpunkt : > 1000 °C nach DIN 4102-17
Wärmeleitfähigkeit : 0,035 W /( mK ) EnEV
Rohdichte : > 90 Kg / m 3
A S - Qualität : nach AGI Q 135
Typ : Dämmschale mit Alukaschierung( A 2 )
- DIN 4109 Schallschutz im Hochbau
- VDI 2055 Wärme und Kälteschutz Betriebs - und
Haustechnischer Anlagen
- LAR Leitungsanlagenrichtlinien
- Energieeinsparverordnung
sowie den aktuellen Verarbeitungsvorschriften der
Hersteller
und Fachverbände auszuführen .
A lle Rohrleitungen sind grundsätzlich einzeln, auch
an
Kreuzungsstellen, zu dämmen . Im Bereich von Wand -
und
Deckendurchgängen sind die Rohrleitungen durchgehend zu
dämmen . Die brandschutztechnischen Bestimmungen und
A uflagen sind zu beachten . Es sind nur geprüfte und
zugelassene Abschottungen zu verwenden . Neben den
Durchführungsdämmungen sind auch die Mindestdämmlängen
der weiterführenden Dämmungen einzuhalten und in der
Kalkulation zu berücksichtigen . Die ordnungsgemäße
Ausführung ist vom Unternehmer nach Abschluss der
Arbeiten
durch eine Übereinstimmungserklärung zu bescheinigen .
Die
Brandschutzdurchführungen sind am Einbauort auffindbar
,
zugänglich, dauerhaft und ablesbar zu kennzeichnen .
Bei der Verlegung der aluminiumkaschierten Dämmschalen
sowie Mineralfasermatten mit gitternetzverstärkter
A luminiumfolie sind die Überlappungen zu verkleben .
Die
Rundstöße sind ebensfalls mit selbstklebenden
Aluminiumfolienbändern diffusionsdicht abzukleben .
Dämmschalen sind mit verzinktem Bindedraht gemäß DIN
4140
mit 8 Wickelungen pro lfd. M . , zu befestigen .
A bsperrorgane, Ventile und Regelarmaturen sind mit
formgeschäumten PUR - Halbschalen mit Ummantelung, die
mit
Spannbändern fixiert werden, zu dämmen .
Die gedämmten Rohrleitungen sind
mitKlebebezeichnungsbänder mit Richtungspfeilen aus
selbstklebender Kunststofffolie, Farbe nach DIN 2404
und
Beschriftung gem . Medium, dauerhaft zu versehen .
Wärmedämmungsarten Rohrleitung
A bgehängte Decken, Versorgungsschächte :
Mineralfaserwärmedämmung alukaschiert
In der Vorwandinstallation, Leichtbauwände, unter
Putz und im
Bodenaufbau :
Wärmedämmung aus Polyethylenschaum
Wärmedämmungsarten Armaturen :
Wärmedammkappe mit Polystyrol - Ummantelung
Dämmschalen aus Mineralfasererzeugnissen
zur Dämmung von Rohrleitungen für nichtbrennbare
Flüssigkeiten . Die Dämmdicke ist nach der EnEV in
gültiger
Fassung nach Tabelle 1 auszuführen . Bei der
aluminiumkaschierten Dämmschale sind die Überlappungen
zu
verkleben . Die Rundstöße sind ebensfalls mit
selbstklebenden
A lufolienbändern diffusions - und fugendicht
abzukleben .
Dämmschalen sind mit verzinktem Bindedraht, gemäß DIN
4140 mit 8 Wickelungen pro lfd. M . , zu befestigen .
Formstücke wie z . B Bögen ( Gehrungschnitt oder
Segmentbogen ) und Auschnitte sind entsprechend
zuschneiden .
Zuschnittarbeiten für Formstücke, A usschnitte,
Passstücke,
Stutzen, Endkappen und Kleinmaterial sind mit in den
Einzelpositionen einzukalkulieren .
Baustoffklasse : nichtbrennbar nach DIN 4102-1
Schmelzpunkt : > 1000 °C nach DIN 4102-17
Wärmeleitfähigkeit : 0,035 W /( mK ) EnEV
Rohdichte : > 90 Kg / m 3
A S - Qualität : nach AGI Q 135
Typ : Dämmschale mit Alukaschierung( A 2 )

Sichtbare Leitungen im Keller ausführen  mit
Oberflächenschutz Hart-PVCaus bzw. Hart-PVC
(Kalle-Isogenopak) mit Manschetten an den Isolierenden.
Bögen, Abzweige und sonstige Formstücke sind mit
Formteilen sauber als Sichtmontage auszuführen.

Höhe der Rohre über Standfläche bis 3,0 m.

Komplett liefern und betriebsfertig montieren .
Material und Lohn

**1.2.10 Rockwool 800 Dämmschale DN 32 - 35 x 40 mm**
Rockwool 800
Dämmschale DN 32 - 35 x 40 mm
wie vor beschrieben, jedoch
Nennweite : DN 32
Da - Rohrleitung : 35 mm
Dämmdicke : 40 mm

liefern und montieren
Menge: 75,000 lfm

**1.2.20 Mehrpreis für Hauptposition mit Oberflächenschutz Hart-PVC**
für vorgenannte Position
Mehrpreis für Hauptposition mit Oberflächenschutz
Hart-PVC
aus bzw. Hart-PVC (Kalle-Isogenopak)
mit Manschetten an den Isolierenden. Bögen, Abzweige
und sonstige Formstücke sind mit Formteilen sauber als
Sichtmontage auszuführen.

liefern und montieren
Menge: 75,000 lfm

#### Abschnitt 1.3 Kernbohrungen

*Hinweis*
Grundleistung pro Kernbohrung
Die Leistung beinhaltet sämtliche erforderlichen
Arbeiten und
Lieferungen, insbesondere :
- die Kordinierung wie das Einmessen, Positionieren,
Nivellieren, A nzeichnen von Bohrungen .
- Pilotbohrung bis 20 mm .
- das Heranführen der notwendigen Medien,
- Schutzmaßnahmen zum auffangen von Wasser
und Bohrmaterial .
- Sicherungsmaßnahmen gegen Beschädigungen .
- A btransport des herausgebohrten Materials .
- Hilfs - , Klein - und Befestigungsmaterial .
- Werkzeuge und Maschinen auf unterschiedlichen
Arbeitsebenen transportieren und einrichten .
- Reinigung der Baustelle ( besenrein )
- A n - und Abfahrt .
sowie die Kosten für Werkzeuge und Maschinen und
den dazugehörigen Verschleißmaterialien sind mit
einzukalkulieren .
komplett fachgerecht herstellen .

**1.3.10 Kernbohrung durch Wände/ Mauerwerk 28-38 cm stark, bis DN 50**
Kernbohrung durch Wände/ Mauerwerk
28-38 cm stark, bis DN 50
wie vor beschrieben, jedoch durch Wände mit einer
Stärke von
bis zu 28-38 cm für Rohrleitungen bis DN 50 - DN 100 (
incl .
Brandschutzschale )
Menge: 24,000 Stk

**1.3.20 Abdeckfolie**
Abdeckfolie für Abdeckung von Einrichtungen bei
Montagearbeiten ,auslegen und wieder entfernen, aus
Polyethylen 0,2 mm dick
Abrechnung nach Aufmaß
Menge: 12,000 qm

**1.3.30 Verschließen von Rohrleitungsdurchführungen**
Verschließen von Rohrleitungsdurchführungen,
in Wand und Decke

Größe bis 30 x 20 cm

einschließlich aller Materialien, in fachgerechter
Arbeit
Menge: 24,000 Stk

#### Abschnitt 1.4 Rohrleitungen

**1.4.10 Temponox-Rohr 1.4520, 35x1,5 Viega 591212**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

35 X 1,5 (180)  Viega 591212

liefern und montieren
Menge: 75,000 lfm

**1.4.20 SpiroVent RV2: Messing, 1 1/2", 10 bar, 110 °C**
SpiroVent RV2: Messing, 1 1/2", 10 bar, 110 °C
SpiroVent Mikroluftblasenabscheider RV2

Messingausführung DN 40 IG

SpiroVent Mikroluftblasenabscheider mit variablen
Anschluss für vertikale oder horizontale Rohrleitungen,
zur kontinuierlichen Entfernung von Luft-und
Mikroluftblasen aus Heiz- u. Kühlkreisläufen.

Medium Wasser und Wasser/Glykol (50/50%). Gehäuse in
Messingausführung.

Entgasung durch den Spirorohreinsatz bis auf einen
Restluftanteil v. 0,4 Prozent. Entlüftung mit nicht
absperrbarem permanent Entlüftungsventil.

 === Herstellergarantie: 20 Jahre ===

Technische Daten:
Nennweite: DN 40
Rohranschluss: Innengewinde
Gehäuse: Messing
Einbaulänge: 128 mm
Max. Betriebsdruck: 10 bar
Max. Vorlauftemperatur: 110 Grad C
Max. Durchsatz: 5 cbm/h
Max. Fließgeschwindigk.:1,0 m/s
Max. Druckverlust: 4,0 kPa
Inhalt: 1,16 Liter
Gewicht: 4 kg
Fabrikat: Spirotech bv
Typ:SpiroVent RV2 DN 40 IG
Artikel-Nr.:UA150W

liefern und montieren
Menge: 1,000 Stk

**1.4.30 SpiroCombi MB3: Messing, 1 1/2" IG, 10 bar, 110 °C**
SpiroCombi Luft- und Schlammabscheider MB3 mit Magnet -
1 1/2" IG

SpiroCombi MB3 - kombinierter Mikroluftblasen- und
Schlammabscheider mit leistungssteigerndem externen
Magnet für Kühl- und Heizwassersysteme.

Geeignet für Medium Wasser mit einem Glykolanteil bis
50%.

Variabler, um 360 Grad drehbarer Anschluss für
vertikale, horizontale oder auch diagonale
Rohrleitungen.

Strömungsberuhigung in der Abscheidekammer durch
spezielles Spirorohr ermöglicht kontinuierliche
Entfernung von Luft-, Mikroluftblasen sowie
magnetischen und nicht magnetischen Schmutz- und
Schlammpartikeln bei sehr geringem Druckverlust.

Zusätzlich sehr hohe Abscheiderate von Magnetit durch
zwei außenliegende, nicht mediumberührte Neodym
Permanentmagnete. Einzigartige
Magnetverstärkungstechnologie: ausschließlich nach
innen gerichtete Magnetfelder, die sich in der
Abscheidekammer gegenseitig verstärken.

Einfache Reinigung ohne Betriebsunterbrechung durch
leicht demontierbare Magnetmanschette und kurzzeitiges
Abschlammen über den Kugelhahn.

Entgasung bis auf einen Restluftanteil v. 0,4 Prozent.
Entlüftung über bewährten SpiroTop Großentlüfter mit
nicht absperrbarem permanent Entlüftungsventil. Hohe
Leckagefreiheit des Ventils durch speziell konstruierte
großvolumige Schwimmerkammer. Entlüftungsventil mit ½"
Außengewinde zum Anschluss einer Entlüftungsleitung.
Gehäuse in stabiler Messingausführung.

Technische Daten:
Nennweite: 1 1/2" IG
Rohranschluss: Innengewinde
Gehäuse: Messing
Einbaulänge: 128 mm
Max. Betriebsdruck: 10 bar
Max. Vorlauftemperatur: 110 Grad C
Max. Durchsatz: 5,0 cbm/h
Inhalt: 1,52 Liter
Gewicht: 5,30 kg
Fabrikat: Spirotech bv
Typ: SpiroCombi MB3 1 1/2" IG

Artikel-Nr.: UC150WJ
Menge: 1,000 Stk

**1.4.40 SpiroTrap Schlammabscheider MBL: Messing, 1 1/2" IG**
SpiroTrap Schlammabscheider MBL: Messing, 1 1/2" IG
SpiroTrap Schlammabscheider MBL mit Magnet

Messingausführung DN 40 IG
SpiroTrap MBL - Schlammabscheider mit variablen
Anschluss für vertikale oder horizontale Rohrleitungen.
Leistungssteigernde magetische Unterstützung durch
abnehmbarem, externen Magnet.
Schnelle und kontinuierliche Entfernung
ferromagnetischer und nicht magnetischer Schmutz-und
Schlammpartikel aus Heiz- oder Kühlkreisläufen.

Medium Wasser und Wasser/Glykol (50/50%).

Gehäuse in Messingausführung. Schlammabscheidung bis zu
einer Partikelgröße von 5 Mikrometer -ohne
Betriebsunterbrechung abscheiden und abschlammen durch
den Spirorohreinsatz. Mit abschraubbarem
Gehäuseunterteil zuReinigungs- und Revisionsarbeiten.

Komplett mit Abschlammhahn.

===Herstellergarantie: 20 Jahre===

Technische Daten:
Nennweite: DN 40
Rohranschluss: Innengewinde
Gehäuse: Messing
Einbaulänge: 128 mm
Max. Betriebsdruck: 10 bar
Max. Vorlauftemperatur: 110 Grad C
Max. Durchsatz: 5,0 cbm/h
Max. Fließgeschwindigk.1,0 m/s
Max. Druckverlust: 5,8 kPa
Inhalt: 0,75 Liter
Gewicht: 3,7 kg
Fabrikat: Spirotech bv
Typ:SpiroTrap MBL DN 40 IG
Artikel-Nr.: UE150WJ

liefern und montieren
Menge: 1,000 Stk

**1.4.50 Fertigisolierung für SpiroVent RV2 - 1 1/2" IG**
Fertigisolierung für SpiroVent RV2 - 1 1/2" IG
Fertigisolierung für SpiroVent Luftabscheider RV2 aus
Messing, bis 110 GrdC.

Halbschalen aus wärmestabilisiertem EPP-Hartschaum nach
GEG. Passend für SpiroVent Luftabscheider RV2 - 1 1/2"
IG.

 Fabrikat: Spirotech bv
Artikel-Nr.:TUR150

liefern und montieren
Menge: 1,000 Stk

#### Abschnitt 1.5 Inbetriebnahme und Dokumentation

**1.5.10 Inbetriebnahme und Dokumentation nach DIN EN12170**
Inbetriebnahme und Dokumentation nach DIN EN12170

Spülen
Für die Sicherstellung einer einwandfreien Funktion
aller Bauteile und Armaturen ist ein Spülen des
Rohrnetzes zur Entfernung von Rückständen aus
Verarbeitung und Installation erforderlich. Der
Spülvorgang kann mit Wasser, Wasser-Luftgemischen oder
bei Frostgefahr mit Frostschutzgemischen erfolgen.
Empfindliche Armaturen wie Wärmemengenzähler,
Regulierventile u.ä. sind vor dem Spülvorgang durch
Passstücke zu ersetzen. Schmutzfänger, Siebe und
Filter, die für den Spülvorgang nicht ausgebaut wurden,
sind vor Inbetriebnahme zu reinigen.

Druckprüfung
Vor dem Überdecken der Leitungen ist eine Druckprüfung
durchzuführen. Wasserheizungen sind mit einem Druck zu
prüfen, der dem Ansprechdruck des Sicherheitsventils
entspricht (VOB/C-DIN 18380). Für den Prüfdruck nicht
ausgelegte Armaturen und Apparate werden erst nach der
Druckprobe installiert und durch Passstücke ersetzt.
Druckprüfungen sind durch Protokolle mit Angabe von
Datum, wesentlichen Anlagendaten, Prüfdruck und Dauer
der Belastung zu dokumentieren.
Einregulieren der Anlage
Nach VOB/C-DIN 18380 ist der hydraulische Abgleich so
durchzuführen, dass alle Wärmeverbraucher entsprechend
ihrem Wärmebedarf versorgt werden. Das Einregulieren
ist für die Abnahme vorzunehmen, wobei die endgültige
Einstellung regelungsspezifischer Werte wie
Vorlauftemperatur und Heizkurve erst am Ende der ersten
Heizperiode nach Fertigstellung des Gebäudes erfolgt.
Für die ordnungsgemäße Druckhaltung ist der Vordruck
des Membranausdehnungsgefäßes in Abhängigkeit des
statischen Anlagendrucks (Gebäudehöhe) korrekt
einzustellen.

Abnahme, Einweisung, Übergabe, Inspektion und Wartung
Die Abnahme umfasst eine vollständige Prüfung des
Materials, der Einhaltung technischer und behördlicher
Vorschriften, der Vollständigkeit aller Dokumentationen
wie auch eine Funktionsprüfung der gesamten Anlage mit
Sicherheitseinrichtungen, Wärmeerzeugern, Heizflächen,
Schalt- und Regeleinrichtungen im Rahmen eines
Probebetriebs. Einweisung und Übergabe an den Betreiber
erfolgen durch den Anlagenhersteller und umfassen das
Überreichen von Prüf- und Herstellerbescheinigungen,
Wartungs- und Bedienungsanleitungen, Anlagenschemata
und Protokolle.
In Heizungsanlagen, die ein qualifiziertes
Bedienungspersonal erfordern, sind Betriebs-, Wartungs-
und Bedienungsanleitungen gemäß DIN EN 12170 zu
erstellen.
Menge: 1,000 Stk

**1.5.20 Revisionsunterlagen**
Revisionsunterlagen

Spätestens 14 Tage vor der Abnahme gemäß
12 VOB ,Teil B, hat der Auftragnehmer die
erforderlichen
Revisionsunterlagen in 2 -facher Ausfertigung, im DIN
A4 - Ordner der BL ,auszuhändigen.

Hierzu gehören :

- Grundrisspläne und Anlagenschemen nach
Istzustand als Bestandspläne im dwg Format und
Pdf-Format auf DVD
- Bedienungs - und Wartungsanweisungen
- Gerätebeschreibungen
- alle Protokoll über die Druckproben wie in den
vorgenannten Positionen beschrieben
- gegebenfalls Fotos aus v . g. P ositionen auf DVD
- Funktionsbeschreibung für jede Anlage
- Geräteliste ( Hersteller mit Anschrift, Typ,Größe)
- Liste über Ersatzteile und Verschleißteile
- Dokumentation Wasserbeschaffenheit der Anlage
Menge: 1,000 Stk

#### Abschnitt 1.6 Heizungswasser nach VDI 2035 nach Blatt 1 und 2

**1.6.10 Heizungswasser nach VDI 2035 nach Blatt 1 und 2**
Heizungswasser nach VDI 2035 nach Blatt 1 und 2

Die Heizungsanlage ist mit Abschluss der Arbeiten mit
Heizungswasser nach VDI 2035 Blatt 1 und 2 zu füllen
und im Heizungsanlagenbuch zu dokumentieren.

Salzarme Fahrweise, Leitfähigkeit bei 25°C muss unter
100 qS/cm betragen !

(Lt. Wasseranalyse der Stadtwerke Duisburg hat das
Trinkwasser in Duisburg-Homberg im Mittel 691 qS/cm bei
25°C)

Eine Kontrollmessung ist nach sechs Wochen durch den AN
selbständig durchzuführen und zu dokumentieren. Sollten
die Heizungswasserwerte nicht der VDI 2035 entsprechen,
muss das Heizungswasser nochmals aufbereitet werden.

Erstellen eines "Füll"-Buches und Auslegen im Heizraum
Menge: 1,000 Stk

#### Abschnitt 1.7 Demontage

**1.7.10 Vorh. Gußglieder- o. Stahlkessel bis 35 kW demontieren**
Vorhandener Gußglieder- o. Stahlkessel bis 35 kW
demontieren
einschlielich dem Zubehör wie Verkleidung und
Beschlagteile sowie dem Rauchrohr/Abgasrohr innerhalb
des
Heiz- bzw. Aufstellraum demontieren, zerkleinern und
aus dem
Gebäude schaffen und entsorgen.

Kesselleistung:  bis 35 kW
Menge: 3,000 Stk

**1.7.20 Vorh. Gastherme demontieren**
Vorhandenen Gastherme demontieren,
einschließlich allem Zubehör wie z..B Abgasanalge
demontieren
aus dem Gebäude schaffen und entsorgen.

Geräte ab Baujahr 2020 sicher verwahren und dem AG zur
Verfügung stellen.
Menge: 3,000 Stk

**1.7.30 Vorh. teilweise isolierte Rohrleitung demontieren**
Vorhandene teilweise isolierte Rohrleitung demontieren,
in diversen Querschnitten,
ca. 10 lfm
einschließlich aller Armaturen, etc. komplett,
nach Angaben der Bauleitung,
demontieren und aus dem Gebäude schaffen.
Menge: 3,000 Stk

**1.7.40 Vorh. Regelanlage demontieren**
Vorhandene Regelanlage demontieren,
einschließlich dem Zubehör,
wie Fühler, etc. nach Angabe der Bauleitung demontieren
aus dem Gebäude schaffen und entsorgen.
Menge: 3,000 Stk

**1.7.50 Vorh. Umwälzpumpe demontieren**
Vorhandene Umwälzpumpe demontieren,
einschließlichdem Zubehör, wie Pumpenschaltungen usw.
nach Angabe der Bauleitung demontieren
aus dem Gebäude schaffen und entsorgen.
Menge: 3,000 Stk

**1.7.60 Vorh. Ausdehnungsgefäß bis 200 l demontieren**
Vorhandenes  Ausdehnungsgefäß bis 200 l demontieren,
einschließlich allem Zubehör, Auflagerkonsolen,
Sicherheitsvntil usw., nach Angabe der Bauleitung
demontieren
aus dem Gebäude schaffen und entsorgen.
Menge: 3,000 Stk

**1.7.70 Vorh. Elektroinstallation demontieren**
Vorhandene Elektroinstallation demontieren,
komplett für den Heiz- und Aufstellraum, dazu gehören:
Elektroleitungen, Kabelkanäle, Leerrohre, Befestigungen
nach Angabe der Bauleitung demontieren
aus dem Gebäude schaffen und entsorgen.
Menge: 3,000 Stk

**1.7.80 Vorhandenen Abgasschacht verschließen**
Vorhandenen Abgasschacht fachgerecht verschließen
Menge: 3,000 Stk

#### Abschnitt 1.8 WMZ

**1.8.10 Einbau Wärmemengenzähler**
Das Oberteil des Wärmemengenzähler, Fabrikat Engelmann
wird vom Auftraggeber beigestellt.
(Typ Sensostar U, 1,5 m3/h, DN 15, Anschluss G3/4",
Fühler 5,0 mm,  Art. BDAB 000200)

Einbausatz für Sensostar U
bestehend aus
1 Passstück
2 Kugelhähnen mit Überwurf (inkl. Dichtungen)
1 Kugelhahn mit M10x1

Typ SE-PS-3KH-110-0,6/1,5, Baulänge 110 mm
Art. 00500000106

incl. aller Formteilen/Übergängen für den Anschluss
am Vor- und Rücklauf

liefern und montieren
Menge: 3,000 Stk

#### Abschnitt 1.9 Elektro

**1.9.10 Elektroinstallation**
Elektroinstallation

Installation zur Regelung des  Außenfühler

Nur durchzuführen von Elektrofachkräften oder
Fachkräften mit Bescheinung für diese festgelegte
Tätigkeiten.
Menge: 1,000 Stk

**1.9.20 Außenfühler**
Außenfühler

liefern und montieren
Menge: 1,000 Stk

#### Abschnitt 1.10 sonstige Leistung

**1.10.10 Monteurstunden**
Menge: 10,000 Std

**1.10.20 Terminliche Abstimmung mit Mieter**
Terminliche Abstimmung mit Mieter

Die Terminabstimmung mit den Mietern bezüglich
Mieterkellerzugang etc. erfolgt durch den
Auftragnehmer.
Menge: 1,000 Stk

### Bereich 2 DU, Karl-Lehr-Straße 140-142 Umschluss an Fernwärme

#### Abschnitt 2.1 Armaturen und Zubehör

**2.1.10 Reflex Membran-Druckausdehnungsgefäß Reflex N 140, grau, 6 bar**
Reflex Membran-Druckausdehnungsgefäß
Reflex N 140, grau, 6 bar

liefern und montieren
Menge: 1,000 Stk

**2.1.20 Reflex Kappenventil SU R 1' x 1'**
Reflex Kappenventil SU R 1' x 1'

Typ: SU R 1' x 1'
Betriebstemperatur: 120
Max. zul. Betriebsüberdruck: 10 bar
Betriebsüberdruck: 10 bar
Anschluss WBI: R 1'
Gewicht: 0.57 KGM

liefern und montieren
Menge: 1,000 Stk

**2.1.30 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 10,000 Stk

**2.1.40 HEIMEIER Wärmedämmschale für Globo H mit Entleerung, DN 32**
HEIMEIER Wärmedämmschale für Globo H
mit Entleerung, DN 32

Fabrikat: IMI Heimeier

Art.-Nr. 0615-05.553

liefern und montieren
Menge: 10,000 Stk

**2.1.50 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**2.1.60 Manometer 100 mm / 6 bar**
Manometer 100 mm / 6 bar
als Rohrfedermanometer,
Gehäuse aus Kunststoff
- Meßgenauigkeit: Klasse 1,6
- Gehäusedurchmesser: 100 mm
- Anschluss unten: R 1/2" radial
- Anzeigebereich: 0 bis 6 bar

liefern und montieren
Menge: 2,000 Stk

**2.1.70 Maschinenthemometer**
Maschinen-Thermometer

Maschinen-Thermometer in schwerer Ausführung, Gehäusse
in V-Form 150x30mm, Eintauchschaft und mess.
Schutzhülse, Messbereich bis 120°C, Anschluss 15mm
Durchmesser, komplett einschl. Anschweißmuffe

liefern und montieren
Menge: 10,000 Stk

**2.1.80 Membran Sicherheitsventil, 6 bar**
Membran Sicherheitsventil, DN20 x 25

Membran Sicherheitsventil, bauteilgeprüft nach TRD 21.
für geschlossenen Heizungsanlagen gem. DIN4751

Type:  DN 20 x DN 25 (bis 100 kW)
Ansprechdruck:  3,0 bar
Wasserabflussleitung:  DN 40

liefern und montieren
Menge: 1,000 Stk

**2.1.90 Strangabsperr- und Strangreglerkombination (Honeywell, Kombi-3-plus) blau**
Strangabsperr- und Strangreglerkombination (Honeywell,
Kombi-3-plus) blau

bestehend aus: 2 Ventilgehäusen aus Rg 5 nach DIN 1705
mit Muffengewinde-Universalanschluss für Gewinderohre
für Vorlauf (rot) und Rücklauf (blau) 2 Dämmschalen für
o.g. Ventilgehäuse Betriebstemperatur: 130 ° C
Betriebsdruck: 10 bar in listenmäßiger Ausführung

Fabrikat:  Honeywell / MNG, 59755 oder gleichwertig

Angebotenes Fabrikat (vom Bieter auszufüllen)

Fabrikat:

Typ:

liefern und montieren
Menge: 2,000 Stk

**2.1.100 Resideo Membranregler V5012C für den Rücklauf 0,1 - 0,3 bar**
Resideo Membranregler V5012C für den Rücklauf 0,1 - 0,3
bar

Resideo Membranregler V5012C
Differenzdruckregelung durch einfaches
Montieren des Membranreglers auf die
Standardarmatur Kombi-3-Plus für den
Rücklauf (blau). Die Montage kann ohne
Entleeren der Anlage erfolgen. Mit
automatischer Entlüftung. Zur Montage
der Impulsleitung sind in der
Verpackung auch Impulsleitungsventil,
Klemmringe, Druckschrauben und
Kupferrohr (4x1x800 mm) enthalten. Für
Sollwert 0,05 - 0,1 bar, i. V. m.
V5012C0103, ist eine Gegenfeder
(Zubehör) erforderlich. Der
Membranregler ist bei vollem Betrieb
der Anlage und abgesperrter
Impulsleitung abnehmbar.
Betriebstemperatur: -20 bis +130°C
pH-Wert: 8 - 9,5
Max. Differenzdruck: 2 bar
Medium: Wasser, Glykol-Wassergemisch
nach VDI 2035
Betriebsdruck: 10 bar
Art des Zubehörs: Membranregler
Produktbeschreibung:
Differenzdruckbereich 0,1 - 0,3 bar

Hinweis: Baugleich mit ehem. Honeywell Artikel
Fabrikat: Resideo
Typ: Braukmann V5012C0103

liefern und montieren
Menge: 2,000 Stk

**2.1.110 Strangabsperr- und Strangreglerkombination (Honeywell, Kombi-3-plus) rot**
Strangabsperr- und Strangreglerkombination (Honeywell,
Kombi-3-plus) rot

bestehend aus: 2 Ventilgehäusen aus Rg 5 nach DIN 1705
mit Muffengewinde-Universalanschluss für Gewinderohre
für Vorlauf (rot) und Rücklauf (blau) 2 Dämmschalen für
o.g. Ventilgehäuse Betriebstemperatur: 130 ° C
Betriebsdruck: 10 bar in listenmäßiger Ausführung

Fabrikat:  Honeywell / MNG, 59755 oder gleichwertig

Angebotenes Fabrikat (vom Bieter auszufüllen)

Fabrikat:

Typ:

liefern und montieren
Menge: 2,000 Stk

**2.1.120 JUDO JHF-F PLUS, Füllleistung 800 l/h, Rohranschluss _" IG**
JUDO JHF-F PLUS
Füllarmatur mit BA-Rohrtrenner und Druckminderer
mit DVGW CERT Prüfzeichen, ZVSHK zertifizierter
Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss: _"
Innengewinde
Füllleistung max.: 800 l/h
Betriebsdruck max.: 10 bar
Wassertemperatur (eingangsseitig) max.: 30 °C
Wassertemperatur (ausgangsseitig) max.: 65 °C
Heizwassertemperatur max.: 90 °C

Abmessungen
Einbaulänge: 202 mm

Modell JHF-F PLUS
Artikelnr.:  8060080

liefern und montieren
Menge: 1,000 Stk

**2.1.130 JUDO JHFB-S, Rohranschluss _" AG**
JUDO JHFB-S
Enthärtungseinheit
mit ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss: _"
Außengewinde
Füllleistung max.: 300 l/h
Betriebsdruck max.: 6 bar
Wassertemperatur max.: 30 °C
Umgebungstemperatur max.: 30 °C

Abmessungen
Einbaulänge: 351 mm
Höhe (ohne Patrone): 191 mm
Tiefe bis Rohrmitte: 75 mm

Modell JHFB-S
Artikelnr.: 8068535

liefern und montieren
Menge: 1,000 Stk

**2.1.140 JUDO Enthärtungspatrone SOFT 12000^1**
JUDO Enthärtungspatrone SOFT 12000

als Enthärtungspatrone für die JUDO i-fill sowie als
Ersatz für erschöpfte JUDO HEIFI-RESOFT
Enthärtungseinheit (JHRS ab Baujahr Juni 2014).
Ausführung: Austauscherbehälter aus Kunststoff,
Filterfüllung aus hochwertigem Kationenaustauscherharz.

Technische Daten:

Kapazität 12000 Liter x °dH
Max. Füllleistung 300 l/h
Kapazität bei 20°dH auf 0°dH 600 Liter
Kapazität bei 20°dH auf 8°dH 1000 Liter
Betriebsdruck max. 6 bar
Betriebstemperatur max. 30 °C
Bestellnummer 8068018

liefern und montieren
Menge: 1,000 Stk

**2.1.150 Elektroinstallation**
Elektroinstallation
Anschlussarbeiten :
Die Arbeiten müssen fachgerecht erfolgen,
wobei die Koordination mit den Gewerkefirmen bzw . mit
den
Subunternehmern von dem Bieter entsprechend vorgenommen
werden muss . Die Leistung umfasst das Abschneiden,
Absetzen, Einführen und Auflegen einschließlich aller
erforderlichen
Verschraubungen, Klemm - , Klein - und
Befestigungsmaterialien
wie z. B . Löt - oder Klemmkabelschuhen, Unterleg -
und
Zahnscheiben und wasserdichten Verschraubungen . Die
Adernanzahl, der Querschnitt und die Stückzahl gemäß
Leistungsverzeichnis .

Verkabelungsarbeiten :
Die Verkabelungsarbeiten müssen rechtzeitig mit dem
planenden Ingenieurbüro, dem Projektsteuerer (A
rchitekten ) und den am Bau beschäftigten Gewerkefirmen
abgestimmt werden . Bei der Leitungs - und Kabelauswahl
,sowie deren Verlegung ist darauf zu achten, dass
kapazitive und induktive Beeinflussungen der Anlagen
ausgeschlossen
sind. Die notwendigen Endverlegung bei allen
Feldgeräten ist fachgerecht auszuführen und ist in die
Einheitspreise einzukalkulieren . Leitungen, Kabel und
Verschlauchungen sind
gegen Beschädigung wirksam zu schützen . Eine
ausreichende Zugentlastung
ist vorzusehen .

Anbindung
Anbindung aller zuvor in diesem Bereich genannten
Pumpen, Stellglieder, Regelung, sontigen elektrischen
Geräte, Fühler etc. und Inbetriebnahme der gesamten
Anlage und Einweisung des Bedienpersonals .
Vorstehende Leistung komplett erbringen .

Die Kabel sind zu beschriften, einzuführen,
zugentlastet zu befestigen und auf die erforderliche
Länge
abzuisolieren.

liefern und montieren
Menge: 1,000 Stk

#### Abschnitt 2.2 Dämmung und Brandschutz

*Hinweis*
Allgemeine Anforderungen Dämmung von Rohrleitungen

Fabrikat: ROCKWOOL
Produkt: Rockwool 800

Die Dämmung der technischen Anlagen ist unter Beachtung
der
anerkannten Regeln der Technik, insbesondere
- DIN 18421 Dämmarbeiten an technischen Anlagen
- DIN 4140 Dämmarbeiten an Betriebs - und
haustechnischen Anlagen
- DIN 4102 Brandverhalten von Baustoffen und Bauteilen
Die gedämmten Rohrleitungen sind mit
Klebebezeichnungsbänder mit Richtungspfeilen aus
selbstklebender Kunststofffolie, Farbe nach DIN 2404
und
Beschriftung gem . Medium, dauerhaft zu versehen .
Wärmedämmungsarten Rohrleitung
A bgehängte Decken, Versorgungsschächte :
Mineralfaserwärmedämmung alukaschiert
Wärmedämmung aus Polyethylenschaum
Wärmedämmungsarten Armaturen :
Wärmedammkappe mit Polystyrol - Ummantelung
Dämmschalen aus Mineralfasererzeugnissen
zur Dämmung von Rohrleitungen für nichtbrennbare
Flüssigkeiten . Die Dämmdicke ist nach der EnEV in
gültiger
Fassung nach Tabelle 1 auszuführen . Bei der
aluminiumkaschierten Dämmschale sind die Überlappungen
zu
verkleben . Die Rundstöße sind ebensfalls mit
selbstklebenden
A lufolienbändern diffusions - und fugendicht
abzukleben .
Dämmschalen sind mit verzinktem Bindedraht, gemäß DIN
4140 mit 8 Wickelungen pro lfd. M . , zu befestigen .
Formstücke wie z . B Bögen ( Gehrungschnitt oder
Segmentbogen ) und Auschnitte sind entsprechend
zuschneiden .
Zuschnittarbeiten für Formstücke, A usschnitte,
Passstücke,
Stutzen, Endkappen und Kleinmaterial sind mit in den
Einzelpositionen einzukalkulieren .
Baustoffklasse : nichtbrennbar nach DIN 4102-1
Schmelzpunkt : > 1000 °C nach DIN 4102-17
Wärmeleitfähigkeit : 0,035 W /( mK ) EnEV
Rohdichte : > 90 Kg / m 3
A S - Qualität : nach AGI Q 135
Typ : Dämmschale mit Alukaschierung( A 2 )
- DIN 4109 Schallschutz im Hochbau
- VDI 2055 Wärme und Kälteschutz Betriebs - und
Haustechnischer Anlagen
- LAR Leitungsanlagenrichtlinien
- Energieeinsparverordnung
sowie den aktuellen Verarbeitungsvorschriften der
Hersteller
und Fachverbände auszuführen .
A lle Rohrleitungen sind grundsätzlich einzeln, auch
an
Kreuzungsstellen, zu dämmen . Im Bereich von Wand -
und
Deckendurchgängen sind die Rohrleitungen durchgehend zu
dämmen . Die brandschutztechnischen Bestimmungen und
A uflagen sind zu beachten . Es sind nur geprüfte und
zugelassene Abschottungen zu verwenden . Neben den
Durchführungsdämmungen sind auch die Mindestdämmlängen
der weiterführenden Dämmungen einzuhalten und in der
Kalkulation zu berücksichtigen . Die ordnungsgemäße
Ausführung ist vom Unternehmer nach Abschluss der
Arbeiten
durch eine Übereinstimmungserklärung zu bescheinigen .
Die
Brandschutzdurchführungen sind am Einbauort auffindbar
,
zugänglich, dauerhaft und ablesbar zu kennzeichnen .
Bei der Verlegung der aluminiumkaschierten Dämmschalen
sowie Mineralfasermatten mit gitternetzverstärkter
A luminiumfolie sind die Überlappungen zu verkleben .
Die
Rundstöße sind ebensfalls mit selbstklebenden
Aluminiumfolienbändern diffusionsdicht abzukleben .
Dämmschalen sind mit verzinktem Bindedraht gemäß DIN
4140
mit 8 Wickelungen pro lfd. M . , zu befestigen .
A bsperrorgane, Ventile und Regelarmaturen sind mit
formgeschäumten PUR - Halbschalen mit Ummantelung, die
mit
Spannbändern fixiert werden, zu dämmen .
Die gedämmten Rohrleitungen sind
mitKlebebezeichnungsbänder mit Richtungspfeilen aus
selbstklebender Kunststofffolie, Farbe nach DIN 2404
und
Beschriftung gem . Medium, dauerhaft zu versehen .
Wärmedämmungsarten Rohrleitung
A bgehängte Decken, Versorgungsschächte :
Mineralfaserwärmedämmung alukaschiert
In der Vorwandinstallation, Leichtbauwände, unter
Putz und im
Bodenaufbau :
Wärmedämmung aus Polyethylenschaum
Wärmedämmungsarten Armaturen :
Wärmedammkappe mit Polystyrol - Ummantelung
Dämmschalen aus Mineralfasererzeugnissen
zur Dämmung von Rohrleitungen für nichtbrennbare
Flüssigkeiten . Die Dämmdicke ist nach der EnEV in
gültiger
Fassung nach Tabelle 1 auszuführen . Bei der
aluminiumkaschierten Dämmschale sind die Überlappungen
zu
verkleben . Die Rundstöße sind ebensfalls mit
selbstklebenden
A lufolienbändern diffusions - und fugendicht
abzukleben .
Dämmschalen sind mit verzinktem Bindedraht, gemäß DIN
4140 mit 8 Wickelungen pro lfd. M . , zu befestigen .
Formstücke wie z . B Bögen ( Gehrungschnitt oder
Segmentbogen ) und Auschnitte sind entsprechend
zuschneiden .
Zuschnittarbeiten für Formstücke, A usschnitte,
Passstücke,
Stutzen, Endkappen und Kleinmaterial sind mit in den
Einzelpositionen einzukalkulieren .
Baustoffklasse : nichtbrennbar nach DIN 4102-1
Schmelzpunkt : > 1000 °C nach DIN 4102-17
Wärmeleitfähigkeit : 0,035 W /( mK ) EnEV
Rohdichte : > 90 Kg / m 3
A S - Qualität : nach AGI Q 135
Typ : Dämmschale mit Alukaschierung( A 2 )

Sichtbare Leitungen im Keller ausführen  mit
Oberflächenschutz Hart-PVCaus bzw. Hart-PVC
(Kalle-Isogenopak) mit Manschetten an den Isolierenden.
Bögen, Abzweige und sonstige Formstücke sind mit
Formteilen sauber als Sichtmontage auszuführen.

Höhe der Rohre über Standfläche bis 3,0 m.

Komplett liefern und betriebsfertig montieren .
Material und Lohn

**2.2.10 Rockwool 800 Dämmschale DN 32 - 35 x 40 mm**
Rockwool 800
Dämmschale DN 32 - 35 x 40 mm
wie vor beschrieben, jedoch
Nennweite : DN 32
Da - Rohrleitung : 35 mm
Dämmdicke : 40 mm

liefern und montieren
Menge: 50,000 lfm

**2.2.20 Mehrpreis für Hauptposition mit Oberflächenschutz Hart-PVC**
für vorgenannte Position
Mehrpreis für Hauptposition mit Oberflächenschutz
Hart-PVC
aus bzw. Hart-PVC (Kalle-Isogenopak)
mit Manschetten an den Isolierenden. Bögen, Abzweige
und sonstige Formstücke sind mit Formteilen sauber als
Sichtmontage auszuführen.

liefern und montieren
Menge: 50,000 lfm

#### Abschnitt 2.3 Kernbohrungen

*Hinweis*
Grundleistung pro Kernbohrung
Die Leistung beinhaltet sämtliche erforderlichen
Arbeiten und
Lieferungen, insbesondere :
- die Kordinierung wie das Einmessen, Positionieren,
Nivellieren, A nzeichnen von Bohrungen .
- Pilotbohrung bis 20 mm .
- das Heranführen der notwendigen Medien,
- Schutzmaßnahmen zum auffangen von Wasser
und Bohrmaterial .
- Sicherungsmaßnahmen gegen Beschädigungen .
- A btransport des herausgebohrten Materials .
- Hilfs - , Klein - und Befestigungsmaterial .
- Werkzeuge und Maschinen auf unterschiedlichen
Arbeitsebenen transportieren und einrichten .
- Reinigung der Baustelle ( besenrein )
- A n - und Abfahrt .
sowie die Kosten für Werkzeuge und Maschinen und
den dazugehörigen Verschleißmaterialien sind mit
einzukalkulieren .
komplett fachgerecht herstellen .

**2.3.10 Kernbohrung durch Wände/ Mauerwerk 28-38 cm stark, bis DN 50**
Kernbohrung durch Wände/ Mauerwerk
28-38 cm stark, bis DN 50
wie vor beschrieben, jedoch durch Wände mit einer
Stärke von
bis zu 28-38 cm für Rohrleitungen bis DN 50 - DN 100 (
incl .
Brandschutzschale )
Menge: 10,000 Stk

**2.3.20 Abdeckfolie**
Abdeckfolie für Abdeckung von Einrichtungen bei
Montagearbeiten ,auslegen und wieder entfernen, aus
Polyethylen 0,2 mm dick
Abrechnung nach Aufmaß
Menge: 12,000 qm

**2.3.30 Verschließen von Rohrleitungsdurchführungen**
Verschließen von Rohrleitungsdurchführungen,
in Wand und Decke

Größe bis 30 x 20 cm

einschließlich aller Materialien, in fachgerechter
Arbeit
Menge: 10,000 Stk

#### Abschnitt 2.4 Rohrleitungen

**2.4.10 Temponox-Rohr 1.4520, 35x1,5 Viega 591212**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

35 X 1,5 (180)  Viega 591212

liefern und montieren
Menge: 50,000 lfm

**2.4.20 SpiroVent RV2: Messing, 1 1/2", 10 bar, 110 °C**
SpiroVent RV2: Messing, 1 1/2", 10 bar, 110 °C
SpiroVent Mikroluftblasenabscheider RV2

Messingausführung DN 40 IG

SpiroVent Mikroluftblasenabscheider mit variablen
Anschluss für vertikale oder horizontale Rohrleitungen,
zur kontinuierlichen Entfernung von Luft-und
Mikroluftblasen aus Heiz- u. Kühlkreisläufen.

Medium Wasser und Wasser/Glykol (50/50%). Gehäuse in
Messingausführung.

Entgasung durch den Spirorohreinsatz bis auf einen
Restluftanteil v. 0,4 Prozent. Entlüftung mit nicht
absperrbarem permanent Entlüftungsventil.

 === Herstellergarantie: 20 Jahre ===

Technische Daten:
Nennweite: DN 40
Rohranschluss: Innengewinde
Gehäuse: Messing
Einbaulänge: 128 mm
Max. Betriebsdruck: 10 bar
Max. Vorlauftemperatur: 110 Grad C
Max. Durchsatz: 5 cbm/h
Max. Fließgeschwindigk.:1,0 m/s
Max. Druckverlust: 4,0 kPa
Inhalt: 1,16 Liter
Gewicht: 4 kg
Fabrikat: Spirotech bv
Typ:SpiroVent RV2 DN 40 IG
Artikel-Nr.:UA150W

liefern und montieren
Menge: 1,000 Stk

**2.4.30 SpiroCombi MB3: Messing, 1 1/2" IG, 10 bar, 110 °C**
SpiroCombi Luft- und Schlammabscheider MB3 mit Magnet -
1 1/2" IG

SpiroCombi MB3 - kombinierter Mikroluftblasen- und
Schlammabscheider mit leistungssteigerndem externen
Magnet für Kühl- und Heizwassersysteme.

Geeignet für Medium Wasser mit einem Glykolanteil bis
50%.

Variabler, um 360 Grad drehbarer Anschluss für
vertikale, horizontale oder auch diagonale
Rohrleitungen.

Strömungsberuhigung in der Abscheidekammer durch
spezielles Spirorohr ermöglicht kontinuierliche
Entfernung von Luft-, Mikroluftblasen sowie
magnetischen und nicht magnetischen Schmutz- und
Schlammpartikeln bei sehr geringem Druckverlust.

Zusätzlich sehr hohe Abscheiderate von Magnetit durch
zwei außenliegende, nicht mediumberührte Neodym
Permanentmagnete. Einzigartige
Magnetverstärkungstechnologie: ausschließlich nach
innen gerichtete Magnetfelder, die sich in der
Abscheidekammer gegenseitig verstärken.

Einfache Reinigung ohne Betriebsunterbrechung durch
leicht demontierbare Magnetmanschette und kurzzeitiges
Abschlammen über den Kugelhahn.

Entgasung bis auf einen Restluftanteil v. 0,4 Prozent.
Entlüftung über bewährten SpiroTop Großentlüfter mit
nicht absperrbarem permanent Entlüftungsventil. Hohe
Leckagefreiheit des Ventils durch speziell konstruierte
großvolumige Schwimmerkammer. Entlüftungsventil mit ½"
Außengewinde zum Anschluss einer Entlüftungsleitung.
Gehäuse in stabiler Messingausführung.

Technische Daten:
Nennweite: 1 1/2" IG
Rohranschluss: Innengewinde
Gehäuse: Messing
Einbaulänge: 128 mm
Max. Betriebsdruck: 10 bar
Max. Vorlauftemperatur: 110 Grad C
Max. Durchsatz: 5,0 cbm/h
Inhalt: 1,52 Liter
Gewicht: 5,30 kg
Fabrikat: Spirotech bv
Typ: SpiroCombi MB3 1 1/2" IG

Artikel-Nr.: UC150WJ
Menge: 1,000 Stk

**2.4.40 SpiroTrap Schlammabscheider MBL: Messing, 1 1/2" IG**
SpiroTrap Schlammabscheider MBL: Messing, 1 1/2" IG
SpiroTrap Schlammabscheider MBL mit Magnet

Messingausführung DN 40 IG
SpiroTrap MBL - Schlammabscheider mit variablen
Anschluss für vertikale oder horizontale Rohrleitungen.
Leistungssteigernde magetische Unterstützung durch
abnehmbarem, externen Magnet.
Schnelle und kontinuierliche Entfernung
ferromagnetischer und nicht magnetischer Schmutz-und
Schlammpartikel aus Heiz- oder Kühlkreisläufen.

Medium Wasser und Wasser/Glykol (50/50%).

Gehäuse in Messingausführung. Schlammabscheidung bis zu
einer Partikelgröße von 5 Mikrometer -ohne
Betriebsunterbrechung abscheiden und abschlammen durch
den Spirorohreinsatz. Mit abschraubbarem
Gehäuseunterteil zuReinigungs- und Revisionsarbeiten.

Komplett mit Abschlammhahn.

===Herstellergarantie: 20 Jahre===

Technische Daten:
Nennweite: DN 40
Rohranschluss: Innengewinde
Gehäuse: Messing
Einbaulänge: 128 mm
Max. Betriebsdruck: 10 bar
Max. Vorlauftemperatur: 110 Grad C
Max. Durchsatz: 5,0 cbm/h
Max. Fließgeschwindigk.1,0 m/s
Max. Druckverlust: 5,8 kPa
Inhalt: 0,75 Liter
Gewicht: 3,7 kg
Fabrikat: Spirotech bv
Typ:SpiroTrap MBL DN 40 IG
Artikel-Nr.: UE150WJ

liefern und montieren
Menge: 1,000 Stk

**2.4.50 Fertigisolierung für SpiroVent RV2 - 1 1/2" IG**
Fertigisolierung für SpiroVent RV2 - 1 1/2" IG
Fertigisolierung für SpiroVent Luftabscheider RV2 aus
Messing, bis 110 GrdC.

Halbschalen aus wärmestabilisiertem EPP-Hartschaum nach
GEG. Passend für SpiroVent Luftabscheider RV2 - 1 1/2"
IG.

 Fabrikat: Spirotech bv
Artikel-Nr.:TUR150

liefern und montieren
Menge: 1,000 Stk

#### Abschnitt 2.5 Inbetriebnahme und Dokumentation

**2.5.10 Inbetriebnahme und Dokumentation nach DIN EN12170**
Inbetriebnahme und Dokumentation nach DIN EN12170

Spülen
Für die Sicherstellung einer einwandfreien Funktion
aller Bauteile und Armaturen ist ein Spülen des
Rohrnetzes zur Entfernung von Rückständen aus
Verarbeitung und Installation erforderlich. Der
Spülvorgang kann mit Wasser, Wasser-Luftgemischen oder
bei Frostgefahr mit Frostschutzgemischen erfolgen.
Empfindliche Armaturen wie Wärmemengenzähler,
Regulierventile u.ä. sind vor dem Spülvorgang durch
Passstücke zu ersetzen. Schmutzfänger, Siebe und
Filter, die für den Spülvorgang nicht ausgebaut wurden,
sind vor Inbetriebnahme zu reinigen.

Druckprüfung
Vor dem Überdecken der Leitungen ist eine Druckprüfung
durchzuführen. Wasserheizungen sind mit einem Druck zu
prüfen, der dem Ansprechdruck des Sicherheitsventils
entspricht (VOB/C-DIN 18380). Für den Prüfdruck nicht
ausgelegte Armaturen und Apparate werden erst nach der
Druckprobe installiert und durch Passstücke ersetzt.
Druckprüfungen sind durch Protokolle mit Angabe von
Datum, wesentlichen Anlagendaten, Prüfdruck und Dauer
der Belastung zu dokumentieren.
Einregulieren der Anlage
Nach VOB/C-DIN 18380 ist der hydraulische Abgleich so
durchzuführen, dass alle Wärmeverbraucher entsprechend
ihrem Wärmebedarf versorgt werden. Das Einregulieren
ist für die Abnahme vorzunehmen, wobei die endgültige
Einstellung regelungsspezifischer Werte wie
Vorlauftemperatur und Heizkurve erst am Ende der ersten
Heizperiode nach Fertigstellung des Gebäudes erfolgt.
Für die ordnungsgemäße Druckhaltung ist der Vordruck
des Membranausdehnungsgefäßes in Abhängigkeit des
statischen Anlagendrucks (Gebäudehöhe) korrekt
einzustellen.

Abnahme, Einweisung, Übergabe, Inspektion und Wartung
Die Abnahme umfasst eine vollständige Prüfung des
Materials, der Einhaltung technischer und behördlicher
Vorschriften, der Vollständigkeit aller Dokumentationen
wie auch eine Funktionsprüfung der gesamten Anlage mit
Sicherheitseinrichtungen, Wärmeerzeugern, Heizflächen,
Schalt- und Regeleinrichtungen im Rahmen eines
Probebetriebs. Einweisung und Übergabe an den Betreiber
erfolgen durch den Anlagenhersteller und umfassen das
Überreichen von Prüf- und Herstellerbescheinigungen,
Wartungs- und Bedienungsanleitungen, Anlagenschemata
und Protokolle.
In Heizungsanlagen, die ein qualifiziertes
Bedienungspersonal erfordern, sind Betriebs-, Wartungs-
und Bedienungsanleitungen gemäß DIN EN 12170 zu
erstellen.
Menge: 1,000 Stk

**2.5.20 Revisionsunterlagen**
Revisionsunterlagen

Spätestens 14 Tage vor der Abnahme gemäß
12 VOB ,Teil B, hat der Auftragnehmer die
erforderlichen
Revisionsunterlagen in 2 -facher Ausfertigung, im DIN
A4 - Ordner der BL ,auszuhändigen.

Hierzu gehören :

- Grundrisspläne und Anlagenschemen nach
Istzustand als Bestandspläne im dwg Format und
Pdf-Format auf DVD
- Bedienungs - und Wartungsanweisungen
- Gerätebeschreibungen
- alle Protokoll über die Druckproben wie in den
vorgenannten Positionen beschrieben
- gegebenfalls Fotos aus v . g. P ositionen auf DVD
- Funktionsbeschreibung für jede Anlage
- Geräteliste ( Hersteller mit Anschrift, Typ,Größe)
- Liste über Ersatzteile und Verschleißteile
- Dokumentation Wasserbeschaffenheit der Anlage
Menge: 1,000 Stk

#### Abschnitt 2.6 Heizungswasser nach VDI 2035 nach Blatt 1 und 2

**2.6.10 Heizungswasser nach VDI 2035 nach Blatt 1 und 2**
Heizungswasser nach VDI 2035 nach Blatt 1 und 2

Die Heizungsanlage ist mit Abschluss der Arbeiten mit
Heizungswasser nach VDI 2035 Blatt 1 und 2 zu füllen
und im Heizungsanlagenbuch zu dokumentieren.

Salzarme Fahrweise, Leitfähigkeit bei 25°C muss unter
100 qS/cm betragen !

(Lt. Wasseranalyse der Stadtwerke Duisburg hat das
Trinkwasser in Duisburg-Homberg im Mittel 691 qS/cm bei
25°C)

Eine Kontrollmessung ist nach sechs Wochen durch den AN
selbständig durchzuführen und zu dokumentieren. Sollten
die Heizungswasserwerte nicht der VDI 2035 entsprechen,
muss das Heizungswasser nochmals aufbereitet werden.

Erstellen eines "Füll"-Buches und Auslegen im Heizraum
Menge: 1,000 Stk

#### Abschnitt 2.7 Demontage

**2.7.10 Vorh. Gußglieder- o. Stahlkessel bis 35 kW demontieren**
Vorhandener Gußglieder- o. Stahlkessel bis 35 kW
demontieren
einschlielich dem Zubehör wie Verkleidung und
Beschlagteile sowie dem Rauchrohr/Abgasrohr innerhalb
des
Heiz- bzw. Aufstellraum demontieren, zerkleinern und
aus dem
Gebäude schaffen und entsorgen.

Kesselleistung:  bis 35 kW
Menge: 2,000 Stk

**2.7.20 Vorh. Gastherme demontieren**
Vorhandenen Gastherme demontieren,
einschließlich allem Zubehör wie z..B Abgasanalge
demontieren
aus dem Gebäude schaffen und entsorgen.

Geräte ab Baujahr 2020 sicher verwahren und dem AG zur
Verfügung stellen.
Menge: 2,000 Stk

**2.7.30 Vorh. teilweise isolierte Rohrleitung demontieren**
Vorhandene teilweise isolierte Rohrleitung demontieren,
in diversen Querschnitten,
ca. 10 lfm
einschließlich aller Armaturen, etc. komplett,
nach Angaben der Bauleitung,
demontieren und aus dem Gebäude schaffen.
Menge: 2,000 Stk

**2.7.40 Vorh. Regelanlage demontieren**
Vorhandene Regelanlage demontieren,
einschließlich dem Zubehör,
wie Fühler, etc. nach Angabe der Bauleitung demontieren
aus dem Gebäude schaffen und entsorgen.
Menge: 2,000 Stk

**2.7.50 Vorh. Umwälzpumpe demontieren**
Vorhandene Umwälzpumpe demontieren,
einschließlichdem Zubehör, wie Pumpenschaltungen usw.
nach Angabe der Bauleitung demontieren
aus dem Gebäude schaffen und entsorgen.
Menge: 2,000 Stk

**2.7.60 Vorh. Ausdehnungsgefäß bis 200 l demontieren**
Vorhandenes  Ausdehnungsgefäß bis 200 l demontieren,
einschließlich allem Zubehör, Auflagerkonsolen,
Sicherheitsvntil usw., nach Angabe der Bauleitung
demontieren
aus dem Gebäude schaffen und entsorgen.
Menge: 2,000 Stk

**2.7.70 Vorh. Elektroinstallation demontieren**
Vorhandene Elektroinstallation demontieren,
komplett für den Heiz- und Aufstellraum, dazu gehören:
Elektroleitungen, Kabelkanäle, Leerrohre, Befestigungen
nach Angabe der Bauleitung demontieren
aus dem Gebäude schaffen und entsorgen.
Menge: 2,000 Stk

**2.7.80 Vorhandenen Abgasschacht verschließen**
Vorhandenen Abgasschacht fachgerecht verschließen
Menge: 2,000 Stk

#### Abschnitt 2.8 WMZ

**2.8.10 Einbau Wärmemengenzähler**
Das Oberteil des Wärmemengenzähler, Fabrikat Engelmann
wird vom Auftraggeber beigestellt.
(Typ Sensostar U, 1,5 m3/h, DN 15, Anschluss G3/4",
Fühler 5,0 mm,  Art. BDAB 000200)

Einbausatz für Sensostar U
bestehend aus
1 Passstück
2 Kugelhähnen mit Überwurf (inkl. Dichtungen)
1 Kugelhahn mit M10x1

Typ SE-PS-3KH-110-0,6/1,5, Baulänge 110 mm
Art. 00500000106

incl. aller Formteilen/Übergängen für den Anschluss
am Vor- und Rücklauf

liefern und montieren
Menge: 2,000 Stk

#### Abschnitt 2.9 Elektro

**2.9.10 Elektroinstallation**
Elektroinstallation

Installation zur Regelung des  Außenfühler

Nur durchzuführen von Elektrofachkräften oder
Fachkräften mit Bescheinung für diese festgelegte
Tätigkeiten.
Menge: 1,000 Stk

**2.9.20 Außenfühler**
Außenfühler

liefern und montieren
Menge: 1,000 Stk

#### Abschnitt 2.10 sonstige Leistung

**2.10.10 Monteurstunden**
Menge: 10,000 Std

**2.10.20 Terminliche Abstimmung mit Mieter**
Terminliche Abstimmung mit Mieter

Die Terminabstimmung mit den Mietern bezüglich
Mieterkellerzugang etc. erfolgt durch den
Auftragnehmer.
Menge: 1,000 Stk

### Bereich 3 DU, Karl-Lehr-Straße 144-148 Umschluss an Fernwärme

#### Abschnitt 3.1 Armaturen und Zubehör

**3.1.10 Reflex Membran-Druckausdehnungsgefäß Reflex N 140, grau, 6 bar**
Reflex Membran-Druckausdehnungsgefäß
Reflex N 140, grau, 6 bar

liefern und montieren
Menge: 1,000 Stk

**3.1.20 Reflex Kappenventil SU R 1' x 1'**
Reflex Kappenventil SU R 1' x 1'

Typ: SU R 1' x 1'
Betriebstemperatur: 120
Max. zul. Betriebsüberdruck: 10 bar
Betriebsüberdruck: 10 bar
Anschluss WBI: R 1'
Gewicht: 0.57 KGM

liefern und montieren
Menge: 1,000 Stk

**3.1.30 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 10,000 Stk

**3.1.40 HEIMEIER Wärmedämmschale für Globo H mit Entleerung, DN 32**
HEIMEIER Wärmedämmschale für Globo H
mit Entleerung, DN 32

Fabrikat: IMI Heimeier

Art.-Nr. 0615-05.553

liefern und montieren
Menge: 10,000 Stk

**3.1.50 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**3.1.60 Manometer 100 mm / 6 bar**
Manometer 100 mm / 6 bar
als Rohrfedermanometer,
Gehäuse aus Kunststoff
- Meßgenauigkeit: Klasse 1,6
- Gehäusedurchmesser: 100 mm
- Anschluss unten: R 1/2" radial
- Anzeigebereich: 0 bis 6 bar

liefern und montieren
Menge: 2,000 Stk

**3.1.70 Maschinenthemometer**
Maschinen-Thermometer

Maschinen-Thermometer in schwerer Ausführung, Gehäusse
in V-Form 150x30mm, Eintauchschaft und mess.
Schutzhülse, Messbereich bis 120°C, Anschluss 15mm
Durchmesser, komplett einschl. Anschweißmuffe

liefern und montieren
Menge: 10,000 Stk

**3.1.80 Membran Sicherheitsventil, 6 bar**
Membran Sicherheitsventil, DN20 x 25

Membran Sicherheitsventil, bauteilgeprüft nach TRD 21.
für geschlossenen Heizungsanlagen gem. DIN4751

Type:  DN 20 x DN 25 (bis 100 kW)
Ansprechdruck:  3,0 bar
Wasserabflussleitung:  DN 40

liefern und montieren
Menge: 1,000 Stk

**3.1.90 Strangabsperr- und Strangreglerkombination (Honeywell, Kombi-3-plus) blau**
Strangabsperr- und Strangreglerkombination (Honeywell,
Kombi-3-plus) blau

bestehend aus: 2 Ventilgehäusen aus Rg 5 nach DIN 1705
mit Muffengewinde-Universalanschluss für Gewinderohre
für Vorlauf (rot) und Rücklauf (blau) 2 Dämmschalen für
o.g. Ventilgehäuse Betriebstemperatur: 130 ° C
Betriebsdruck: 10 bar in listenmäßiger Ausführung

Fabrikat:  Honeywell / MNG, 59755 oder gleichwertig

Angebotenes Fabrikat (vom Bieter auszufüllen)

Fabrikat:

Typ:

liefern und montieren
Menge: 3,000 Stk

**3.1.100 Resideo Membranregler V5012C für den Rücklauf 0,1 - 0,3 bar**
Resideo Membranregler V5012C für den Rücklauf 0,1 - 0,3
bar

Resideo Membranregler V5012C
Differenzdruckregelung durch einfaches
Montieren des Membranreglers auf die
Standardarmatur Kombi-3-Plus für den
Rücklauf (blau). Die Montage kann ohne
Entleeren der Anlage erfolgen. Mit
automatischer Entlüftung. Zur Montage
der Impulsleitung sind in der
Verpackung auch Impulsleitungsventil,
Klemmringe, Druckschrauben und
Kupferrohr (4x1x800 mm) enthalten. Für
Sollwert 0,05 - 0,1 bar, i. V. m.
V5012C0103, ist eine Gegenfeder
(Zubehör) erforderlich. Der
Membranregler ist bei vollem Betrieb
der Anlage und abgesperrter
Impulsleitung abnehmbar.
Betriebstemperatur: -20 bis +130°C
pH-Wert: 8 - 9,5
Max. Differenzdruck: 2 bar
Medium: Wasser, Glykol-Wassergemisch
nach VDI 2035
Betriebsdruck: 10 bar
Art des Zubehörs: Membranregler
Produktbeschreibung:
Differenzdruckbereich 0,1 - 0,3 bar

Hinweis: Baugleich mit ehem. Honeywell Artikel
Fabrikat: Resideo
Typ: Braukmann V5012C0103

liefern und montieren
Menge: 3,000 Stk

**3.1.110 Strangabsperr- und Strangreglerkombination (Honeywell, Kombi-3-plus) rot**
Strangabsperr- und Strangreglerkombination (Honeywell,
Kombi-3-plus) rot

bestehend aus: 2 Ventilgehäusen aus Rg 5 nach DIN 1705
mit Muffengewinde-Universalanschluss für Gewinderohre
für Vorlauf (rot) und Rücklauf (blau) 2 Dämmschalen für
o.g. Ventilgehäuse Betriebstemperatur: 130 ° C
Betriebsdruck: 10 bar in listenmäßiger Ausführung

Fabrikat:  Honeywell / MNG, 59755 oder gleichwertig

Angebotenes Fabrikat (vom Bieter auszufüllen)

Fabrikat:

Typ:

liefern und montieren
Menge: 3,000 Stk

**3.1.120 JUDO JHF-F PLUS, Füllleistung 800 l/h, Rohranschluss _" IG**
JUDO JHF-F PLUS
Füllarmatur mit BA-Rohrtrenner und Druckminderer
mit DVGW CERT Prüfzeichen, ZVSHK zertifizierter
Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss: _"
Innengewinde
Füllleistung max.: 800 l/h
Betriebsdruck max.: 10 bar
Wassertemperatur (eingangsseitig) max.: 30 °C
Wassertemperatur (ausgangsseitig) max.: 65 °C
Heizwassertemperatur max.: 90 °C

Abmessungen
Einbaulänge: 202 mm

Modell JHF-F PLUS
Artikelnr.:  8060080

liefern und montieren
Menge: 1,000 Stk

**3.1.130 JUDO JHFB-S, Rohranschluss _" AG**
JUDO JHFB-S
Enthärtungseinheit
mit ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss: _"
Außengewinde
Füllleistung max.: 300 l/h
Betriebsdruck max.: 6 bar
Wassertemperatur max.: 30 °C
Umgebungstemperatur max.: 30 °C

Abmessungen
Einbaulänge: 351 mm
Höhe (ohne Patrone): 191 mm
Tiefe bis Rohrmitte: 75 mm

Modell JHFB-S
Artikelnr.: 8068535

liefern und montieren
Menge: 1,000 Stk

**3.1.140 JUDO Enthärtungspatrone SOFT 12000^1**
JUDO Enthärtungspatrone SOFT 12000

als Enthärtungspatrone für die JUDO i-fill sowie als
Ersatz für erschöpfte JUDO HEIFI-RESOFT
Enthärtungseinheit (JHRS ab Baujahr Juni 2014).
Ausführung: Austauscherbehälter aus Kunststoff,
Filterfüllung aus hochwertigem Kationenaustauscherharz.

Technische Daten:

Kapazität 12000 Liter x °dH
Max. Füllleistung 300 l/h
Kapazität bei 20°dH auf 0°dH 600 Liter
Kapazität bei 20°dH auf 8°dH 1000 Liter
Betriebsdruck max. 6 bar
Betriebstemperatur max. 30 °C
Bestellnummer 8068018

liefern und montieren
Menge: 1,000 Stk

**3.1.150 Elektroinstallation**
Elektroinstallation
Anschlussarbeiten :
Die Arbeiten müssen fachgerecht erfolgen,
wobei die Koordination mit den Gewerkefirmen bzw . mit
den
Subunternehmern von dem Bieter entsprechend vorgenommen
werden muss . Die Leistung umfasst das Abschneiden,
Absetzen, Einführen und Auflegen einschließlich aller
erforderlichen
Verschraubungen, Klemm - , Klein - und
Befestigungsmaterialien
wie z. B . Löt - oder Klemmkabelschuhen, Unterleg -
und
Zahnscheiben und wasserdichten Verschraubungen . Die
Adernanzahl, der Querschnitt und die Stückzahl gemäß
Leistungsverzeichnis .

Verkabelungsarbeiten :
Die Verkabelungsarbeiten müssen rechtzeitig mit dem
planenden Ingenieurbüro, dem Projektsteuerer (A
rchitekten ) und den am Bau beschäftigten Gewerkefirmen
abgestimmt werden . Bei der Leitungs - und Kabelauswahl
,sowie deren Verlegung ist darauf zu achten, dass
kapazitive und induktive Beeinflussungen der Anlagen
ausgeschlossen
sind. Die notwendigen Endverlegung bei allen
Feldgeräten ist fachgerecht auszuführen und ist in die
Einheitspreise einzukalkulieren . Leitungen, Kabel und
Verschlauchungen sind
gegen Beschädigung wirksam zu schützen . Eine
ausreichende Zugentlastung
ist vorzusehen .

Anbindung
Anbindung aller zuvor in diesem Bereich genannten
Pumpen, Stellglieder, Regelung, sontigen elektrischen
Geräte, Fühler etc. und Inbetriebnahme der gesamten
Anlage und Einweisung des Bedienpersonals .
Vorstehende Leistung komplett erbringen .

Die Kabel sind zu beschriften, einzuführen,
zugentlastet zu befestigen und auf die erforderliche
Länge
abzuisolieren.

liefern und montieren
Menge: 1,000 Stk

#### Abschnitt 3.2 Dämmung und Brandschutz

*Hinweis*
Allgemeine Anforderungen Dämmung von Rohrleitungen

Fabrikat: ROCKWOOL
Produkt: Rockwool 800

Die Dämmung der technischen Anlagen ist unter Beachtung
der
anerkannten Regeln der Technik, insbesondere
- DIN 18421 Dämmarbeiten an technischen Anlagen
- DIN 4140 Dämmarbeiten an Betriebs - und
haustechnischen Anlagen
- DIN 4102 Brandverhalten von Baustoffen und Bauteilen
Die gedämmten Rohrleitungen sind mit
Klebebezeichnungsbänder mit Richtungspfeilen aus
selbstklebender Kunststofffolie, Farbe nach DIN 2404
und
Beschriftung gem . Medium, dauerhaft zu versehen .
Wärmedämmungsarten Rohrleitung
A bgehängte Decken, Versorgungsschächte :
Mineralfaserwärmedämmung alukaschiert
Wärmedämmung aus Polyethylenschaum
Wärmedämmungsarten Armaturen :
Wärmedammkappe mit Polystyrol - Ummantelung
Dämmschalen aus Mineralfasererzeugnissen
zur Dämmung von Rohrleitungen für nichtbrennbare
Flüssigkeiten . Die Dämmdicke ist nach der EnEV in
gültiger
Fassung nach Tabelle 1 auszuführen . Bei der
aluminiumkaschierten Dämmschale sind die Überlappungen
zu
verkleben . Die Rundstöße sind ebensfalls mit
selbstklebenden
A lufolienbändern diffusions - und fugendicht
abzukleben .
Dämmschalen sind mit verzinktem Bindedraht, gemäß DIN
4140 mit 8 Wickelungen pro lfd. M . , zu befestigen .
Formstücke wie z . B Bögen ( Gehrungschnitt oder
Segmentbogen ) und Auschnitte sind entsprechend
zuschneiden .
Zuschnittarbeiten für Formstücke, A usschnitte,
Passstücke,
Stutzen, Endkappen und Kleinmaterial sind mit in den
Einzelpositionen einzukalkulieren .
Baustoffklasse : nichtbrennbar nach DIN 4102-1
Schmelzpunkt : > 1000 °C nach DIN 4102-17
Wärmeleitfähigkeit : 0,035 W /( mK ) EnEV
Rohdichte : > 90 Kg / m 3
A S - Qualität : nach AGI Q 135
Typ : Dämmschale mit Alukaschierung( A 2 )
- DIN 4109 Schallschutz im Hochbau
- VDI 2055 Wärme und Kälteschutz Betriebs - und
Haustechnischer Anlagen
- LAR Leitungsanlagenrichtlinien
- Energieeinsparverordnung
sowie den aktuellen Verarbeitungsvorschriften der
Hersteller
und Fachverbände auszuführen .
A lle Rohrleitungen sind grundsätzlich einzeln, auch
an
Kreuzungsstellen, zu dämmen . Im Bereich von Wand -
und
Deckendurchgängen sind die Rohrleitungen durchgehend zu
dämmen . Die brandschutztechnischen Bestimmungen und
A uflagen sind zu beachten . Es sind nur geprüfte und
zugelassene Abschottungen zu verwenden . Neben den
Durchführungsdämmungen sind auch die Mindestdämmlängen
der weiterführenden Dämmungen einzuhalten und in der
Kalkulation zu berücksichtigen . Die ordnungsgemäße
Ausführung ist vom Unternehmer nach Abschluss der
Arbeiten
durch eine Übereinstimmungserklärung zu bescheinigen .
Die
Brandschutzdurchführungen sind am Einbauort auffindbar
,
zugänglich, dauerhaft und ablesbar zu kennzeichnen .
Bei der Verlegung der aluminiumkaschierten Dämmschalen
sowie Mineralfasermatten mit gitternetzverstärkter
A luminiumfolie sind die Überlappungen zu verkleben .
Die
Rundstöße sind ebensfalls mit selbstklebenden
Aluminiumfolienbändern diffusionsdicht abzukleben .
Dämmschalen sind mit verzinktem Bindedraht gemäß DIN
4140
mit 8 Wickelungen pro lfd. M . , zu befestigen .
A bsperrorgane, Ventile und Regelarmaturen sind mit
formgeschäumten PUR - Halbschalen mit Ummantelung, die
mit
Spannbändern fixiert werden, zu dämmen .
Die gedämmten Rohrleitungen sind
mitKlebebezeichnungsbänder mit Richtungspfeilen aus
selbstklebender Kunststofffolie, Farbe nach DIN 2404
und
Beschriftung gem . Medium, dauerhaft zu versehen .
Wärmedämmungsarten Rohrleitung
A bgehängte Decken, Versorgungsschächte :
Mineralfaserwärmedämmung alukaschiert
In der Vorwandinstallation, Leichtbauwände, unter
Putz und im
Bodenaufbau :
Wärmedämmung aus Polyethylenschaum
Wärmedämmungsarten Armaturen :
Wärmedammkappe mit Polystyrol - Ummantelung
Dämmschalen aus Mineralfasererzeugnissen
zur Dämmung von Rohrleitungen für nichtbrennbare
Flüssigkeiten . Die Dämmdicke ist nach der EnEV in
gültiger
Fassung nach Tabelle 1 auszuführen . Bei der
aluminiumkaschierten Dämmschale sind die Überlappungen
zu
verkleben . Die Rundstöße sind ebensfalls mit
selbstklebenden
A lufolienbändern diffusions - und fugendicht
abzukleben .
Dämmschalen sind mit verzinktem Bindedraht, gemäß DIN
4140 mit 8 Wickelungen pro lfd. M . , zu befestigen .
Formstücke wie z . B Bögen ( Gehrungschnitt oder
Segmentbogen ) und Auschnitte sind entsprechend
zuschneiden .
Zuschnittarbeiten für Formstücke, A usschnitte,
Passstücke,
Stutzen, Endkappen und Kleinmaterial sind mit in den
Einzelpositionen einzukalkulieren .
Baustoffklasse : nichtbrennbar nach DIN 4102-1
Schmelzpunkt : > 1000 °C nach DIN 4102-17
Wärmeleitfähigkeit : 0,035 W /( mK ) EnEV
Rohdichte : > 90 Kg / m 3
A S - Qualität : nach AGI Q 135
Typ : Dämmschale mit Alukaschierung( A 2 )

Sichtbare Leitungen im Keller ausführen  mit
Oberflächenschutz Hart-PVCaus bzw. Hart-PVC
(Kalle-Isogenopak) mit Manschetten an den Isolierenden.
Bögen, Abzweige und sonstige Formstücke sind mit
Formteilen sauber als Sichtmontage auszuführen.

Höhe der Rohre über Standfläche bis 3,0 m.

Komplett liefern und betriebsfertig montieren .
Material und Lohn

**3.2.10 Rockwool 800 Dämmschale DN 32 - 35 x 40 mm**
Rockwool 800
Dämmschale DN 32 - 35 x 40 mm
wie vor beschrieben, jedoch
Nennweite : DN 32
Da - Rohrleitung : 35 mm
Dämmdicke : 40 mm

liefern und montieren
Menge: 75,000 lfm

**3.2.20 Mehrpreis für Hauptposition mit Oberflächenschutz Hart-PVC**
für vorgenannte Position
Mehrpreis für Hauptposition mit Oberflächenschutz
Hart-PVC
aus bzw. Hart-PVC (Kalle-Isogenopak)
mit Manschetten an den Isolierenden. Bögen, Abzweige
und sonstige Formstücke sind mit Formteilen sauber als
Sichtmontage auszuführen.

liefern und montieren
Menge: 75,000 lfm

#### Abschnitt 3.3 Kernbohrungen

*Hinweis*
Grundleistung pro Kernbohrung
Die Leistung beinhaltet sämtliche erforderlichen
Arbeiten und
Lieferungen, insbesondere :
- die Kordinierung wie das Einmessen, Positionieren,
Nivellieren, A nzeichnen von Bohrungen .
- Pilotbohrung bis 20 mm .
- das Heranführen der notwendigen Medien,
- Schutzmaßnahmen zum auffangen von Wasser
und Bohrmaterial .
- Sicherungsmaßnahmen gegen Beschädigungen .
- A btransport des herausgebohrten Materials .
- Hilfs - , Klein - und Befestigungsmaterial .
- Werkzeuge und Maschinen auf unterschiedlichen
Arbeitsebenen transportieren und einrichten .
- Reinigung der Baustelle ( besenrein )
- A n - und Abfahrt .
sowie die Kosten für Werkzeuge und Maschinen und
den dazugehörigen Verschleißmaterialien sind mit
einzukalkulieren .
komplett fachgerecht herstellen .

**3.3.10 Kernbohrung durch Wände/ Mauerwerk 28-38 cm stark, bis DN 50**
Kernbohrung durch Wände/ Mauerwerk
28-38 cm stark, bis DN 50
wie vor beschrieben, jedoch durch Wände mit einer
Stärke von
bis zu 28-38 cm für Rohrleitungen bis DN 50 - DN 100 (
incl .
Brandschutzschale )
Menge: 24,000 Stk

**3.3.20 Abdeckfolie**
Abdeckfolie für Abdeckung von Einrichtungen bei
Montagearbeiten ,auslegen und wieder entfernen, aus
Polyethylen 0,2 mm dick
Abrechnung nach Aufmaß
Menge: 12,000 qm

**3.3.30 Verschließen von Rohrleitungsdurchführungen**
Verschließen von Rohrleitungsdurchführungen,
in Wand und Decke

Größe bis 30 x 20 cm

einschließlich aller Materialien, in fachgerechter
Arbeit
Menge: 24,000 Stk

#### Abschnitt 3.4 Rohrleitungen

**3.4.10 Temponox-Rohr 1.4520, 35x1,5 Viega 591212**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

35 X 1,5 (180)  Viega 591212

liefern und montieren
Menge: 75,000 lfm

**3.4.20 SpiroVent RV2: Messing, 1 1/2", 10 bar, 110 °C**
SpiroVent RV2: Messing, 1 1/2", 10 bar, 110 °C
SpiroVent Mikroluftblasenabscheider RV2

Messingausführung DN 40 IG

SpiroVent Mikroluftblasenabscheider mit variablen
Anschluss für vertikale oder horizontale Rohrleitungen,
zur kontinuierlichen Entfernung von Luft-und
Mikroluftblasen aus Heiz- u. Kühlkreisläufen.

Medium Wasser und Wasser/Glykol (50/50%). Gehäuse in
Messingausführung.

Entgasung durch den Spirorohreinsatz bis auf einen
Restluftanteil v. 0,4 Prozent. Entlüftung mit nicht
absperrbarem permanent Entlüftungsventil.

 === Herstellergarantie: 20 Jahre ===

Technische Daten:
Nennweite: DN 40
Rohranschluss: Innengewinde
Gehäuse: Messing
Einbaulänge: 128 mm
Max. Betriebsdruck: 10 bar
Max. Vorlauftemperatur: 110 Grad C
Max. Durchsatz: 5 cbm/h
Max. Fließgeschwindigk.:1,0 m/s
Max. Druckverlust: 4,0 kPa
Inhalt: 1,16 Liter
Gewicht: 4 kg
Fabrikat: Spirotech bv
Typ:SpiroVent RV2 DN 40 IG
Artikel-Nr.:UA150W

liefern und montieren
Menge: 1,000 Stk

**3.4.30 SpiroCombi MB3: Messing, 1 1/2" IG, 10 bar, 110 °C**
SpiroCombi Luft- und Schlammabscheider MB3 mit Magnet -
1 1/2" IG

SpiroCombi MB3 - kombinierter Mikroluftblasen- und
Schlammabscheider mit leistungssteigerndem externen
Magnet für Kühl- und Heizwassersysteme.

Geeignet für Medium Wasser mit einem Glykolanteil bis
50%.

Variabler, um 360 Grad drehbarer Anschluss für
vertikale, horizontale oder auch diagonale
Rohrleitungen.

Strömungsberuhigung in der Abscheidekammer durch
spezielles Spirorohr ermöglicht kontinuierliche
Entfernung von Luft-, Mikroluftblasen sowie
magnetischen und nicht magnetischen Schmutz- und
Schlammpartikeln bei sehr geringem Druckverlust.

Zusätzlich sehr hohe Abscheiderate von Magnetit durch
zwei außenliegende, nicht mediumberührte Neodym
Permanentmagnete. Einzigartige
Magnetverstärkungstechnologie: ausschließlich nach
innen gerichtete Magnetfelder, die sich in der
Abscheidekammer gegenseitig verstärken.

Einfache Reinigung ohne Betriebsunterbrechung durch
leicht demontierbare Magnetmanschette und kurzzeitiges
Abschlammen über den Kugelhahn.

Entgasung bis auf einen Restluftanteil v. 0,4 Prozent.
Entlüftung über bewährten SpiroTop Großentlüfter mit
nicht absperrbarem permanent Entlüftungsventil. Hohe
Leckagefreiheit des Ventils durch speziell konstruierte
großvolumige Schwimmerkammer. Entlüftungsventil mit ½"
Außengewinde zum Anschluss einer Entlüftungsleitung.
Gehäuse in stabiler Messingausführung.

Technische Daten:
Nennweite: 1 1/2" IG
Rohranschluss: Innengewinde
Gehäuse: Messing
Einbaulänge: 128 mm
Max. Betriebsdruck: 10 bar
Max. Vorlauftemperatur: 110 Grad C
Max. Durchsatz: 5,0 cbm/h
Inhalt: 1,52 Liter
Gewicht: 5,30 kg
Fabrikat: Spirotech bv
Typ: SpiroCombi MB3 1 1/2" IG

Artikel-Nr.: UC150WJ
Menge: 1,000 Stk

**3.4.40 SpiroTrap Schlammabscheider MBL: Messing, 1 1/2" IG**
SpiroTrap Schlammabscheider MBL: Messing, 1 1/2" IG
SpiroTrap Schlammabscheider MBL mit Magnet

Messingausführung DN 40 IG
SpiroTrap MBL - Schlammabscheider mit variablen
Anschluss für vertikale oder horizontale Rohrleitungen.
Leistungssteigernde magetische Unterstützung durch
abnehmbarem, externen Magnet.
Schnelle und kontinuierliche Entfernung
ferromagnetischer und nicht magnetischer Schmutz-und
Schlammpartikel aus Heiz- oder Kühlkreisläufen.

Medium Wasser und Wasser/Glykol (50/50%).

Gehäuse in Messingausführung. Schlammabscheidung bis zu
einer Partikelgröße von 5 Mikrometer -ohne
Betriebsunterbrechung abscheiden und abschlammen durch
den Spirorohreinsatz. Mit abschraubbarem
Gehäuseunterteil zuReinigungs- und Revisionsarbeiten.

Komplett mit Abschlammhahn.

===Herstellergarantie: 20 Jahre===

Technische Daten:
Nennweite: DN 40
Rohranschluss: Innengewinde
Gehäuse: Messing
Einbaulänge: 128 mm
Max. Betriebsdruck: 10 bar
Max. Vorlauftemperatur: 110 Grad C
Max. Durchsatz: 5,0 cbm/h
Max. Fließgeschwindigk.1,0 m/s
Max. Druckverlust: 5,8 kPa
Inhalt: 0,75 Liter
Gewicht: 3,7 kg
Fabrikat: Spirotech bv
Typ:SpiroTrap MBL DN 40 IG
Artikel-Nr.: UE150WJ

liefern und montieren
Menge: 1,000 Stk

**3.4.50 Fertigisolierung für SpiroVent RV2 - 1 1/2" IG**
Fertigisolierung für SpiroVent RV2 - 1 1/2" IG
Fertigisolierung für SpiroVent Luftabscheider RV2 aus
Messing, bis 110 GrdC.

Halbschalen aus wärmestabilisiertem EPP-Hartschaum nach
GEG. Passend für SpiroVent Luftabscheider RV2 - 1 1/2"
IG.

 Fabrikat: Spirotech bv
Artikel-Nr.:TUR150

liefern und montieren
Menge: 1,000 Stk

#### Abschnitt 3.5 Inbetriebnahme und Dokumentation

**3.5.10 Inbetriebnahme und Dokumentation nach DIN EN12170**
Inbetriebnahme und Dokumentation nach DIN EN12170

Spülen
Für die Sicherstellung einer einwandfreien Funktion
aller Bauteile und Armaturen ist ein Spülen des
Rohrnetzes zur Entfernung von Rückständen aus
Verarbeitung und Installation erforderlich. Der
Spülvorgang kann mit Wasser, Wasser-Luftgemischen oder
bei Frostgefahr mit Frostschutzgemischen erfolgen.
Empfindliche Armaturen wie Wärmemengenzähler,
Regulierventile u.ä. sind vor dem Spülvorgang durch
Passstücke zu ersetzen. Schmutzfänger, Siebe und
Filter, die für den Spülvorgang nicht ausgebaut wurden,
sind vor Inbetriebnahme zu reinigen.

Druckprüfung
Vor dem Überdecken der Leitungen ist eine Druckprüfung
durchzuführen. Wasserheizungen sind mit einem Druck zu
prüfen, der dem Ansprechdruck des Sicherheitsventils
entspricht (VOB/C-DIN 18380). Für den Prüfdruck nicht
ausgelegte Armaturen und Apparate werden erst nach der
Druckprobe installiert und durch Passstücke ersetzt.
Druckprüfungen sind durch Protokolle mit Angabe von
Datum, wesentlichen Anlagendaten, Prüfdruck und Dauer
der Belastung zu dokumentieren.
Einregulieren der Anlage
Nach VOB/C-DIN 18380 ist der hydraulische Abgleich so
durchzuführen, dass alle Wärmeverbraucher entsprechend
ihrem Wärmebedarf versorgt werden. Das Einregulieren
ist für die Abnahme vorzunehmen, wobei die endgültige
Einstellung regelungsspezifischer Werte wie
Vorlauftemperatur und Heizkurve erst am Ende der ersten
Heizperiode nach Fertigstellung des Gebäudes erfolgt.
Für die ordnungsgemäße Druckhaltung ist der Vordruck
des Membranausdehnungsgefäßes in Abhängigkeit des
statischen Anlagendrucks (Gebäudehöhe) korrekt
einzustellen.

Abnahme, Einweisung, Übergabe, Inspektion und Wartung
Die Abnahme umfasst eine vollständige Prüfung des
Materials, der Einhaltung technischer und behördlicher
Vorschriften, der Vollständigkeit aller Dokumentationen
wie auch eine Funktionsprüfung der gesamten Anlage mit
Sicherheitseinrichtungen, Wärmeerzeugern, Heizflächen,
Schalt- und Regeleinrichtungen im Rahmen eines
Probebetriebs. Einweisung und Übergabe an den Betreiber
erfolgen durch den Anlagenhersteller und umfassen das
Überreichen von Prüf- und Herstellerbescheinigungen,
Wartungs- und Bedienungsanleitungen, Anlagenschemata
und Protokolle.
In Heizungsanlagen, die ein qualifiziertes
Bedienungspersonal erfordern, sind Betriebs-, Wartungs-
und Bedienungsanleitungen gemäß DIN EN 12170 zu
erstellen.
Menge: 1,000 Stk

**3.5.20 Revisionsunterlagen**
Revisionsunterlagen

Spätestens 14 Tage vor der Abnahme gemäß
12 VOB ,Teil B, hat der Auftragnehmer die
erforderlichen
Revisionsunterlagen in 2 -facher Ausfertigung, im DIN
A4 - Ordner der BL ,auszuhändigen.

Hierzu gehören :

- Grundrisspläne und Anlagenschemen nach
Istzustand als Bestandspläne im dwg Format und
Pdf-Format auf DVD
- Bedienungs - und Wartungsanweisungen
- Gerätebeschreibungen
- alle Protokoll über die Druckproben wie in den
vorgenannten Positionen beschrieben
- gegebenfalls Fotos aus v . g. P ositionen auf DVD
- Funktionsbeschreibung für jede Anlage
- Geräteliste ( Hersteller mit Anschrift, Typ,Größe)
- Liste über Ersatzteile und Verschleißteile
- Dokumentation Wasserbeschaffenheit der Anlage
Menge: 1,000 Stk

#### Abschnitt 3.6 Heizungswasser nach VDI 2035 nach Blatt 1 und 2

**3.6.10 Heizungswasser nach VDI 2035 nach Blatt 1 und 2**
Heizungswasser nach VDI 2035 nach Blatt 1 und 2

Die Heizungsanlage ist mit Abschluss der Arbeiten mit
Heizungswasser nach VDI 2035 Blatt 1 und 2 zu füllen
und im Heizungsanlagenbuch zu dokumentieren.

Salzarme Fahrweise, Leitfähigkeit bei 25°C muss unter
100 qS/cm betragen !

(Lt. Wasseranalyse der Stadtwerke Duisburg hat das
Trinkwasser in Duisburg-Homberg im Mittel 691 qS/cm bei
25°C)

Eine Kontrollmessung ist nach sechs Wochen durch den AN
selbständig durchzuführen und zu dokumentieren. Sollten
die Heizungswasserwerte nicht der VDI 2035 entsprechen,
muss das Heizungswasser nochmals aufbereitet werden.

Erstellen eines "Füll"-Buches und Auslegen im Heizraum
Menge: 1,000 Stk

#### Abschnitt 3.7 Demontage

**3.7.10 Vorh. Gußglieder- o. Stahlkessel bis 35 kW demontieren**
Vorhandener Gußglieder- o. Stahlkessel bis 35 kW
demontieren
einschlielich dem Zubehör wie Verkleidung und
Beschlagteile sowie dem Rauchrohr/Abgasrohr innerhalb
des
Heiz- bzw. Aufstellraum demontieren, zerkleinern und
aus dem
Gebäude schaffen und entsorgen.

Kesselleistung:  bis 35 kW
Menge: 3,000 Stk

**3.7.20 Vorh. Gastherme demontieren**
Vorhandenen Gastherme demontieren,
einschließlich allem Zubehör wie z..B Abgasanalge
demontieren
aus dem Gebäude schaffen und entsorgen.

Geräte ab Baujahr 2020 sicher verwahren und dem AG zur
Verfügung stellen.
Menge: 3,000 Stk

**3.7.30 Vorh. teilweise isolierte Rohrleitung demontieren**
Vorhandene teilweise isolierte Rohrleitung demontieren,
in diversen Querschnitten,
ca. 10 lfm
einschließlich aller Armaturen, etc. komplett,
nach Angaben der Bauleitung,
demontieren und aus dem Gebäude schaffen.
Menge: 3,000 Stk

**3.7.40 Vorh. Regelanlage demontieren**
Vorhandene Regelanlage demontieren,
einschließlich dem Zubehör,
wie Fühler, etc. nach Angabe der Bauleitung demontieren
aus dem Gebäude schaffen und entsorgen.
Menge: 3,000 Stk

**3.7.50 Vorh. Umwälzpumpe demontieren**
Vorhandene Umwälzpumpe demontieren,
einschließlichdem Zubehör, wie Pumpenschaltungen usw.
nach Angabe der Bauleitung demontieren
aus dem Gebäude schaffen und entsorgen.
Menge: 3,000 Stk

**3.7.60 Vorh. Ausdehnungsgefäß bis 200 l demontieren**
Vorhandenes  Ausdehnungsgefäß bis 200 l demontieren,
einschließlich allem Zubehör, Auflagerkonsolen,
Sicherheitsvntil usw., nach Angabe der Bauleitung
demontieren
aus dem Gebäude schaffen und entsorgen.
Menge: 3,000 Stk

**3.7.70 Vorh. Elektroinstallation demontieren**
Vorhandene Elektroinstallation demontieren,
komplett für den Heiz- und Aufstellraum, dazu gehören:
Elektroleitungen, Kabelkanäle, Leerrohre, Befestigungen
nach Angabe der Bauleitung demontieren
aus dem Gebäude schaffen und entsorgen.
Menge: 3,000 Stk

**3.7.80 Vorhandenen Abgasschacht verschließen**
Vorhandenen Abgasschacht fachgerecht verschließen
Menge: 3,000 Stk

#### Abschnitt 3.8 WMZ

**3.8.10 Einbau Wärmemengenzähler**
Das Oberteil des Wärmemengenzähler, Fabrikat Engelmann
wird vom Auftraggeber beigestellt.
(Typ Sensostar U, 1,5 m3/h, DN 15, Anschluss G3/4",
Fühler 5,0 mm,  Art. BDAB 000200)

Einbausatz für Sensostar U
bestehend aus
1 Passstück
2 Kugelhähnen mit Überwurf (inkl. Dichtungen)
1 Kugelhahn mit M10x1

Typ SE-PS-3KH-110-0,6/1,5, Baulänge 110 mm
Art. 00500000106

incl. aller Formteilen/Übergängen für den Anschluss
am Vor- und Rücklauf

liefern und montieren
Menge: 3,000 Stk

#### Abschnitt 3.9 Elektro

**3.9.10 Elektroinstallation**
Elektroinstallation

Installation zur Regelung des  Außenfühler

Nur durchzuführen von Elektrofachkräften oder
Fachkräften mit Bescheinung für diese festgelegte
Tätigkeiten.
Menge: 1,000 Stk

**3.9.20 Außenfühler**
Außenfühler

liefern und montieren
Menge: 1,000 Stk

#### Abschnitt 3.10 sonstige Leistung

**3.10.10 Monteurstunden**
Menge: 10,000 Std

**3.10.20 Terminliche Abstimmung mit Mieter**
Terminliche Abstimmung mit Mieter

Die Terminabstimmung mit den Mietern bezüglich
Mieterkellerzugang etc. erfolgt durch den
Auftragnehmer.
Menge: 1,000 Stk

### Bereich 4 Abstimmung

#### Abschnitt 4.1 Mieter

**4.1.10 Kellerräume**
Kellerräume

Abstimmung der Kellerverfügbarkeit mit dem zuständigen
Mieter, um dort die Arbeiten ausführen zu können.
Gegebenfalls Aushänge anbringen.

Mieterliste wird vom Auftraggeber zur Verfügung
gestellt.
Menge: 1,000 Stk

USt %: 19,00
